# Canonada de polietilè reticulat (PE-X), preaïllada tèrmicament

- Propietat de l'arxiu: CYPE INGENIEROS, S.A.
- Format: FIEBDC-3/2002
- Divisa: EUR
- Costos indirectes: 3.00 %
- IVA: 21.00 %

## I Instal·lacions

### IH Canonades per a fluids

#### IHO Canonades de polietilè, preaïllades

**IHO110** m Canonada de polietilè reticulat (PE-X), preaïllada tèrmicament.
Canonada formada per tub de polietilè reticulat (PE-Xa), de 16 mm de diàmetre exterior i 1,8 mm de gruix, sèrie 4, classe 1-2-5/8 bar i classe 4/10 bar, amb aïllament tèrmic de 6 mm d'espessor i capa de protecció, subministrat en rotllos. Instal·lació en superfície. Inclús material auxiliar para muntatge i subjecció a l'obra, accessoris i peces especials.
Inclou: Replanteig. Col·locació i fixació de tubs, accessoris i peces especials. Realització de proves de servei.
Criteri d'amidament de projecte: Longitud mesurada segons documentació gràfica de Projecte.
Criteri de mesura d'obra: Es mesurarà la longitud realment executada segons especificacions de Projecte.

| Codi | Ut | Descripció | Rendiment | Preu | Import |
|---|---|---|---|---|---|
| mt37tpf406a | U | Material auxiliar per a muntatge i subjecció a l'obra de les canonades de polietilè reticulat (PE-Xa), amb aïllament tèrmic, de 16 de diàmetre exterior. (material) | 1.000 | 0.20 | 0.20 |
| mt37tpf006ag | m | Tub de polietilè reticulat (PE-Xa), de 16 mm de diàmetre exterior i 1,8 mm de gruix, sèrie 4, classe 1-2-5/8 bar i classe 4/10 bar, amb aïllament tèrmic de 6 mm d'espessor i capa de protecció, subministrat en rotllos, segons UNE-EN ISO 15875-2, amb el preu incrementat el 30% en concepte d'accessoris i peces especials. (material) | 1.000 | 5.09 | 5.09 |
| op00ato010 |  | Tornavís. | 1.000 | 0.00 | 0.00 |
| op00mar010 |  | Martell. | 1.000 | 0.00 | 0.00 |
| op00tal010 |  | Trepant. | 1.000 | 0.00 | 0.00 |
| mo008 | h | Oficial 1ª lampista. (mà d'obra) | 0.039 | 29.34 | 1.14 |
| mo107 | h | Ajudant lampista. (mà d'obra) | 0.039 | 25.25 | 0.98 |
| % | % | Costos directes complementaris | 2 % | 7.41 | 0.15 |
|  |  | Costos directes |  |  | 7.56 |
