# Lluminària rectangular tipus Downlight, amb llum LED. Instal·lació encastada

- Propietat de l'arxiu: CYPE INGENIEROS, S.A.
- Format: FIEBDC-3/2002
- Divisa: EUR
- Costos indirectes: 3.00 %
- IVA: 21.00 %

## I Instal·lacions

### II Il·luminació

#### III Interior

**III103** U Lluminària rectangular tipus Downlight, amb llum LED. Instal·lació encastada.
Lluminària fixa de sostre tipus Downlight, de xapa d'acer, acabat termoesmaltat, de color blanc acabat mat, regulació DALI, de 24 W, alimentació a 220/240 V i 50-60 Hz, de 237x124x78 mm, amb dos llums LED, temperatura de color 3000 K, òptica formada per reflector recobert amb alumini vaporitzat, acabat molt brillant, d'alt rendiment, feix de llum extensiu 72°, marc embellidor, índex d'enlluernament unificat menor de 19, índex de reproducció cromàtica major de 80, flux lluminós 2100 lúmens, grau de protecció IP40, amb fleixos de fixació. Instal·lació encastada.
Inclou: Replanteig. Muntatge, connexionat i comprovació del seu correcte funcionament.
Criteri d'amidament de projecte: Nombre d'unitats previstes, segons documentació gràfica de Projecte.
Criteri de mesura d'obra: Es mesurarà el nombre d'unitats realment executades segons especificacions de Projecte.

| Codi | Ut | Descripció | Rendiment | Preu | Import |
|---|---|---|---|---|---|
| mt34lle085r | U | Lluminària fixa de sostre tipus Downlight, de xapa d'acer, acabat termoesmaltat, de color blanc acabat mat, regulació DALI, de 24 W, alimentació a 220/240 V i 50-60 Hz, de 237x124x78 mm, amb dos llums LED, temperatura de color 3000 K, òptica formada per reflector recobert amb alumini vaporitzat, acabat molt brillant, d'alt rendiment, feix de llum extensiu 72°, marc embellidor, índex d'enlluernament unificat menor de 19, índex de reproducció cromàtica major de 80, flux lluminós 2100 lúmens, grau de protecció IP40, amb fleixos de fixació, per a encastar. (material) | 1.000 | 242.44 | 242.44 |
| mo003 | h | Oficial 1ª electricista. (mà d'obra) | 0.386 | 30.63 | 11.82 |
| mo102 | h | Ajudant electricista. (mà d'obra) | 0.386 | 26.36 | 10.17 |
| % | % | Costos directes complementaris | 2 % | 264.43 | 5.29 |
|  |  | Costos directes |  |  | 269.72 |
