# Lluminària antideflagrant amb llum LED, per a garatge

- Propietat de l'arxiu: CYPE INGENIEROS, S.A.
- Format: FIEBDC-3/2002
- Divisa: EUR
- Costos indirectes: 3.00 %
- IVA: 21.00 %

## I Instal·lacions

### II Il·luminació

#### III Interior

**III012** U Lluminària antideflagrant amb llum LED, per a garatge.
Lluminària a prova d'explosions, per a zona 2/22, amb graus de protecció IP68 i IK10, de de 727 mm de longitud i 83 mm de diàmetre mm, de 13 W, alimentació a 220/240 V i 50-60 Hz, amb 1 llum LED, temperatura de color 3000 K, índex d'enlluernament unificat menor de 19, índex de reproducció cromàtica major de 80, flux lluminós 1490 lúmens, difusor de policarbonat òpal amb resistència als raigs UV, cos d'alumini i tapes d'ABS. Instal·lació en la superfície del sostre en garatge.
Inclou: Replanteig. Muntatge, connexionat i comprovació del seu correcte funcionament.
Criteri d'amidament de projecte: Nombre d'unitats previstes, segons documentació gràfica de Projecte.
Criteri de mesura d'obra: Es mesurarà el nombre d'unitats realment executades segons especificacions de Projecte.

| Codi | Ut | Descripció | Rendiment | Preu | Import |
|---|---|---|---|---|---|
| mt34lgg110a | U | Lluminària a prova d'explosions, per a zona 2/22, amb graus de protecció IP68 i IK10, de de 727 mm de longitud i 83 mm de diàmetre mm, de 13 W, alimentació a 220/240 V i 50-60 Hz, amb 1 llum LED, temperatura de color 3000 K, índex d'enlluernament unificat menor de 19, índex de reproducció cromàtica major de 80, flux lluminós 1490 lúmens, difusor de policarbonat òpal amb resistència als raigs UV, cos d'alumini i tapes de ABS, amb brides de subjecció d'acer zincat. (material) | 1.000 | 293.33 | 293.33 |
| mo003 | h | Oficial 1ª electricista. (mà d'obra) | 0.335 | 29.34 | 9.83 |
| mo102 | h | Ajudant electricista. (mà d'obra) | 0.335 | 25.25 | 8.46 |
| % | % | Costos directes complementaris | 2 % | 311.62 | 6.23 |
|  |  | Costos directes |  |  | 317.85 |
