# Lluminària lineal, amb llum LED. Instal·lació encastada

- Propietat de l'arxiu: CYPE INGENIEROS, S.A.
- Format: FIEBDC-3/2002
- Divisa: EUR
- Costos indirectes: 3.00 %
- IVA: 21.00 %

## I Instal·lacions

### II Il·luminació

#### III Interior

**III133** U Lluminària lineal, amb llum LED. Instal·lació encastada.
Lluminària lineal de sostre, de xapa d'acer, acabat termoesmaltat, de color blanc acabat mat, no regulable, de 26 W, alimentació a 220/240 V i 50-60 Hz, de 1200x166x67 mm, amb tres llums LED LED830, temperatura de color 3000 K, òptica formada per reflector recobert amb alumini vaporitzat, acabat molt brillant, d'alt rendiment, feix de llum extensiu 72°, marc embellidor, índex d'enlluernament unificat menor de 19, índex de reproducció cromàtica major de 80, flux lluminós 2558 lúmens, grau de protecció IP40, amb kit d'inici i final de línia per a lluminària lineal. Instal·lació encastada.
Criteri de valoració econòmica: El preu no inclou les ajudes de paleta per a instal·lacions.
Inclou: Replanteig. Muntatge, connexionat i comprovació del seu correcte funcionament.
Criteri d'amidament de projecte: Nombre d'unitats previstes, segons documentació gràfica de Projecte.
Criteri de mesura d'obra: Es mesurarà el nombre d'unitats realment executades segons especificacions de Projecte.

| Codi | Ut | Descripció | Rendiment | Preu | Import |
|---|---|---|---|---|---|
| mt34lle100a | U | Lluminària lineal de sostre, de xapa d'acer, acabat termoesmaltat, de color blanc acabat mat, no regulable, de 26 W, alimentació a 220/240 V i 50-60 Hz, de 1200x166x67 mm, amb tres llums LED LED830, temperatura de color 3000 K, òptica formada per reflector recobert amb alumini vaporitzat, acabat molt brillant, d'alt rendiment, feix de llum extensiu 72°, marc embellidor, índex d'enlluernament unificat menor de 19, índex de reproducció cromàtica major de 80, flux lluminós 2558 lúmens, grau de protecció IP40, per a encastar. (material) | 1.000 | 317.49 | 317.49 |
| mt34lle101a | U | Kit d'inici i final de línia per a lluminària lineal, amb reglets de connexió. (material) | 1.000 | 8.48 | 8.48 |
| mo003 | h | Oficial 1ª electricista. (mà d'obra) | 0.386 | 29.34 | 11.33 |
| mo102 | h | Ajudant electricista. (mà d'obra) | 0.386 | 25.25 | 9.75 |
| % | % | Costos directes complementaris | 2 % | 347.05 | 6.94 |
|  |  | Costos directes |  |  | 353.99 |
