# Peça per a carril electrificat trifàsic

- Propietat de l'arxiu: CYPE INGENIEROS, S.A.
- Format: FIEBDC-3/2002
- Divisa: EUR
- Costos indirectes: 3.00 %
- IVA: 21.00 %

## I Instal·lacions

### II Il·luminació

#### III Interior

**III201** U Peça per a carril electrificat trifàsic.
Presa de corrent amb presa a terra a la dreta, de color negre, per a carril electrificat trifàsic universal.
Inclou: Replanteig i traçat. Muntatge, connexionat i comprovació del seu correcte funcionament.
Criteri d'amidament de projecte: Nombre d'unitats previstes, segons documentació gràfica de Projecte.
Criteri de mesura d'obra: Es mesurarà el nombre d'unitats realment executades segons especificacions de Projecte.

| Codi | Ut | Descripció | Rendiment | Preu | Import |
|---|---|---|---|---|---|
| mt34ctl020a | U | Presa de corrent amb presa a terra a la dreta, de color negre, per a carril electrificat trifàsic universal. (material) | 1.000 | 9.99 | 9.99 |
| mo003 | h | Oficial 1ª electricista. (mà d'obra) | 0.193 | 29.34 | 5.66 |
| mo102 | h | Ajudant electricista. (mà d'obra) | 0.193 | 25.25 | 4.87 |
| % | % | Costos directes complementaris | 2 % | 20.52 | 0.41 |
|  |  | Costos directes |  |  | 20.93 |
