# Registre de finalització de xarxa

- Propietat de l'arxiu: CYPE INGENIEROS, S.A.
- Format: FIEBDC-3/2002
- Divisa: EUR
- Costos indirectes: 3.00 %
- IVA: 21.00 %

## I Instal·lacions

### IL Infrastructura de telecomunicacions

#### ILI Canalitzacions interiors

**ILI001** U Registre de finalització de xarxa.
Registre de finalització de xarxa, format per dues caixes de plàstic adjacents, de 500x300x80 mm. Instal·lació encastada. Inclús tapes, accessoris, peces especials i fixacions.
Criteri de valoració econòmica: El preu no inclou les ajudes de paleta per a instal·lacions.
Inclou: Replanteig. Col·locació i fixació de la caixes.
Criteri d'amidament de projecte: Nombre d'unitats previstes, segons documentació gràfica de Projecte.
Criteri de mesura d'obra: Es mesurarà el nombre d'unitats realment executades segons especificacions de Projecte.

| Codi | Ut | Descripció | Rendiment | Preu | Import |
|---|---|---|---|---|---|
| mt40irt020b | U | Caixa de registre de terminació de xarxa, per instal·lacions d'ICT, de plàstic, de 500x300x80 mm, per a encastar. Inclús tapa. (material) | 2.000 | 35.57 | 71.14 |
| mo001 | h | Oficial 1ª instal·lador de telecomunicacions. (mà d'obra) | 0.389 | 29.34 | 11.41 |
| mo056 | h | Ajudant instal·lador de telecomunicacions. (mà d'obra) | 0.389 | 25.25 | 9.82 |
| % | % | Costos directes complementaris | 2 % | 92.37 | 1.85 |
|  |  | Costos directes |  |  | 94.22 |
