# Sistema domòtic obert KNX

- Propietat de l'arxiu: CYPE INGENIEROS, S.A.
- Format: FIEBDC-3/2002
- Divisa: EUR
- Costos indirectes: 3.00 %
- IVA: 21.00 %

## I Instal·lacions

### IM Domòtiques i immòtiques

#### IMC Sistema KNX

**IMC010** U Sistema domòtic obert KNX.
Sistema domòtic obert KNX, amb mecanismes de material termoplàstic color blanc acabat brillant, amb capacitat per al control dels següents dispositius d'un habitatge: IL·LUMINACIÓ: encesa i apagat de fins a 8 punts i regulació de fins a 64 punts a través de protocol DALI; PERSIANES: fins a 8 persianes; ALARMES TÈCNIQUES: compostes per un detector d'incendis i un detector de presència; CLIMATITZACIÓ PER TERRA RADIANT: fins a 6 estances amb mesurament de temperatura individual en cada mecanisme. Inclús caixes per a mecanisme, cablejat sota tub protector de PVC flexible, font d'alimentació, dispositiu multifuncional amb pantalla TFT de 6", possibilitat de connexió a videoporter compatible, polsador multifunció i possibilitat de control remot a través de dispositiu mòbil.
Inclou: Muntatge, connexionat i comprovació del seu correcte funcionament.
Criteri d'amidament de projecte: Nombre d'unitats previstes, segons documentació gràfica de Projecte.
Criteri de mesura d'obra: Es mesurarà el nombre d'unitats realment executades segons especificacions de Projecte.

| Codi | Ut | Descripció | Rendiment | Preu | Import |
|---|---|---|---|---|---|
| mt33gik030ab | U | Mecanisme per a polsador amb protocol de comunicació KNX, amb tecla de material termoplàstic color blanc acabat brillant, amb sensor de temperatura i born de connexió i derivació KNX, per a encastar. (material) | 16.000 | 96.10 | 1537.60 |
| mt33gik040ab | U | Mecanisme per a polsador per a gestió de persianes amb protocol de comunicació KNX, amb tecla de material termoplàstic color blanc acabat brillant, amb símbols de fletxa, amb sensor de temperatura i born de connexió i derivació KNX, per a encastar. (material) | 8.000 | 98.50 | 788.00 |
| mt33gik060a | U | Mecanisme per a connexió a bus amb protocol de comunicació KNX, amb born de connexió i derivació, per a encastar. (material) | 2.000 | 59.11 | 118.22 |
| mt33gik050a | U | Mòdul polsador de 3 elements per a control de 6 funcions independents amb protocol de comunicació KNX, amb leds indicadors d'estat i sensor de temperatura. (material) | 2.000 | 170.14 | 340.28 |
| mt33gik061ab | U | Tecla de 3 elements de material termoplàstic color blanc acabat brillant. (material) | 2.000 | 47.48 | 94.96 |
| mt33gir001aae | U | Marc embellidor per a un element de material termoplàstic color blanc acabat brillant. (material) | 26.000 | 4.24 | 110.24 |
| mt35gir070b | U | Dispositiu multifuncional de vidre color blanc, amb pantalla TFT de 6" amb display tàctil, connexió i comunicació a través de LAN o WLAN, altaveu i micròfon. (material) | 1.000 | 1124.73 | 1124.73 |
| mt35gir080a | U | Font d'alimentació amb filtre de banda, de 640 mA, per a dispositius amb protocol de comunicació KNX, amb born de connexió i derivació KNX, per a muntatge en carril DIN. (material) | 1.000 | 345.15 | 345.15 |
| mt35gir090a | U | Servidor de visualització per a terminals mòbils (iOS i Android) i mòdul lògic amb protocol de comunicació KNX, amb 2 connectors femella RJ45 i born de connexió i derivació KNX, per a muntatge en carril DIN. (material) | 1.000 | 939.22 | 939.22 |
| mt35gir100a | U | Mòdul actuador de commutació per a control de fins a 24 dispositius o de fins a 12 persianes amb protocol de comunicació KNX, de 16 A d'intensitat màxima per a alimentació a 230 V, amb born de connexió i derivació KNX, per a muntatge en carril DIN. (material) | 1.000 | 693.78 | 693.78 |
| mt35gir110a | U | Mòdul interfície de comunicació amb protocol de comunicació KNX, per a dispositius amb regulació DALI, amb born de connexió i derivació KNX, per a muntatge en carril DIN. (material) | 1.000 | 572.58 | 572.58 |
| mt35gir120a | U | Mòdul actuador de calefacció amb protocol de comunicació KNX, de fins a 6 circuits independents, amb regulador de temperatura ambient, amb born de connexió i derivació KNX, per a muntatge en carril DIN. (material) | 1.000 | 247.44 | 247.44 |
| mt41gir130a | U | Detector òptic de fums i tèrmic, de material termoplàstic color blanc, amb alimentació a piles, format per un element sensible a els fums clars i a l'increment lent de la temperatura, segons DIN 14676, marca de qualitat Q Label, amb led d'activació i indicador d'alarma i pila. (material) | 1.000 | 57.03 | 57.03 |
| mt41gir140a | U | Mòdul d'integració en sistema KNX per a detector òptic de fums i tèrmic amb protocol de comunicació KNX, amb born de connexió i derivació KNX. (material) | 1.000 | 133.19 | 133.19 |
| mt41gir150a | U | Detector de presència de sostre amb protocol de comunicació KNX, amb sensor d'intensitat lumínica, angle de detecció de 360° amb abast de 5 m, i altura d'instal·lació entre 2,2 i 12 m, amb born de connexió i derivació KNX. (material) | 1.000 | 213.49 | 213.49 |
| mt35aia010b | m | Tub corbable de PVC, corrugat, de color negre, de 20 mm de diàmetre nominal, per a canalització encastada en obra de fàbrica (parets i sostres). Resistència a la compressió 320 N, resistència a l'impacte 1 joule, temperatura de treball -5°C fins 60°C, amb grau de protecció IP545 segons UNE 20324, no propagador de la flama. Segons UNE-EN 61386-1 i UNE-EN 61386-22. (material) | 480.000 | 0.42 | 201.60 |
| mt35cun040ba | m | Cable unipolar H07V-K, sent la seva tensió assignada de 450/750 V, reacció al foc classe Eca segons UNE-EN 50575, amb conductor multifilar de coure classe 5 (-K) de 1,5 mm² de secció, amb aïllament de PVC (V), per a circuit C1, il·luminació. Segons UNE 21031-3. (material) | 420.000 | 0.40 | 168.00 |
| mt35cun210a | m | Cable bus rígid, apantallat, de 4 fils, de 0,8 mm² de secció per fil (material) | 200.000 | 0.80 | 160.00 |
| mt33cmg010a | U | Caixa universal per a encastar d'1 element, de plàstic ABS autoextingible, lliure de halògens, enllaçable pels quatre costats, de 70x70x42 mm, amb graus de protecció IP30 i IK07, segons IEC 60439, inclús cargols de fixació del mecanisme. (material) | 27.000 | 0.37 | 9.99 |
| mo003 | h | Oficial 1ª electricista. (mà d'obra) | 38.606 | 29.34 | 1132.70 |
| mo102 | h | Ajudant electricista. (mà d'obra) | 38.606 | 25.25 | 974.80 |
| mo123 | h | Especialista en la posada en marxa d'instal·lacions. (mà d'obra) | 77.212 | 43.21 | 3336.33 |
| % | % | Costos directes complementaris | 2 % | 13299.33 | 265.99 |
|  |  | Costos directes |  |  | 13565.32 |
