# Detector analògic

- Propietat de l'arxiu: CYPE INGENIEROS, S.A.
- Format: FIEBDC-3/2002
- Divisa: EUR
- Costos indirectes: 3.00 %
- IVA: 21.00 %

## I Instal·lacions

### IO Contra incendis

#### IOD Detecció i alarma

**IOD102** U Detector analògic.
Detector tèrmic analògic direccionable amb aïllador de curtcircuit, de ABS color blanc, format per un element sensible a l'increment lent de la temperatura per a una temperatura màxima d'alarma de 58°C, per alimentació de 12 a 24 Vcc, amb led d'activació i indicador d'alarma i sortida per a pilot de senyalització remota, per instal·lació amb canalització de protecció de cablejat fixa en superfície. Inclús sòcol suplementari, base universal i elements de fixació.
Criteri de valoració econòmica: El preu no inclou la canalització de protecció de cablejat.
Inclou: Replanteig. Fixació del sòcol suplementari. Fixació de la base. Muntatge, connexionat i comprovació del seu correcte funcionament.
Criteri d'amidament de projecte: Nombre d'unitats previstes, segons documentació gràfica de Projecte.
Criteri de mesura d'obra: Es mesurarà el nombre d'unitats realment executades segons especificacions de Projecte.

| Codi | Ut | Descripció | Rendiment | Preu | Import |
|---|---|---|---|---|---|
| mt41pig530 | U | Detector tèrmic analògic direccionable amb aïllador de curtcircuit, de ABS color blanc, format per un element sensible a l'increment lent de la temperatura per a una temperatura màxima d'alarma de 58°C, per alimentació de 12 a 24 Vcc, amb led d'activació i indicador d'alarma i sortida per a pilot de senyalització remota, segons UNE-EN 54-5. (material) | 1.000 | 35.89 | 35.89 |
| mt41pig550 | U | Base universal, de ABS color blanc, per a detector analògic. Inclús elements de fixació. (material) | 1.000 | 14.55 | 14.55 |
| mt41pig551 | U | Sòcol suplementari de base universal, de ABS color blanc, per instal·lació amb canalització fixa en superfície. (material) | 1.000 | 7.76 | 7.76 |
| mo006 | h | Oficial 1ª instal·lador de xarxes i equips de detecció i seguretat. (mà d'obra) | 0.643 | 29.34 | 18.87 |
| mo105 | h | Ajudant instal·lador de xarxes i equips de detecció i seguretat. (mà d'obra) | 0.643 | 25.25 | 16.24 |
| % | % | Costos directes complementaris | 2 % | 93.31 | 1.87 |
|  |  | Costos directes |  |  | 95.18 |
