# Segellat de pas de canonada combustible, amb abraçadora intumescent tallafoc, subministrada en rotllos. Sistema "PROMAT"

- Propietat de l'arxiu: CYPE INGENIEROS, S.A.
- Format: FIEBDC-3/2002
- Divisa: EUR
- Costos indirectes: 3.00 %
- IVA: 21.00 %

## I Instal·lacions

### IO Contra incendis

#### IOJ Protecció passiva contra incendis: instal·lacions

**IOJ172** U Segellat de pas de canonada combustible, amb abraçadora intumescent tallafoc, subministrada en rotllos. Sistema "PROMAT".
Segellat de pas de canonada de PVC, de 50 mm de diàmetre nominal exterior, en mur de 15 cm d'espessor, per a protecció passiva contra incendis i garantir la resistència al foc EI 120, segons UNE-EN 1366-3, amb massilla intumescent monocomponent, a base de resines acríliques, amb propietats ignífugues, Promaseal-A "PROMAT", color blanc, Euroclasse D-s2, d0 de reacció al foc, segons UNE-EN 13501-1, apta per a ser pintada i abraçadores intumescents amb propietats ignífugues, Promastop-UCE "PROMAT", a cada cara del mur. Inclús elements de fixació.
Inclou: Neteja i preparació del parament. Aplicació de la massilla intumescent. Col·locació de les abraçadores al voltant del tub. Tancament de les abraçadores. Fixació de les abraçadores al parament suport.
Criteri d'amidament de projecte: Nombre d'unitats previstes, segons documentació gràfica de Projecte.
Criteri de mesura d'obra: Es mesurarà el nombre d'unitats realment executades segons especificacions de Projecte.

| Codi | Ut | Descripció | Rendiment | Preu | Import |
|---|---|---|---|---|---|
| mt41php090a | m | Abraçadora intumescent amb propietats ignífugues, Promastop-UCE "PROMAT", per a canonada combustible, subministrada en rotllos, amb elements de fixació. (material) | 0.077 | 77.84 | 5.99 |
| mt41php030a | U | Cartutx de 310 ml de massilla intumescent monocomponent, a base de resines acríliques, amb propietats ignífugues, Promaseal-A "PROMAT", color blanc, Euroclasse D-s2, d0 de reacció al foc, segons UNE-EN 13501-1, apta per a ser pintada, classe Y1, segons EOTA TR024. (material) | 0.219 | 7.13 | 1.56 |
| mo020 | h | Oficial 1ª construcció. (mà d'obra) | 0.158 | 28.42 | 4.49 |
| mo113 | h | Peó ordinari construcció. (mà d'obra) | 0.158 | 23.81 | 3.76 |
| % | % | Costos directes complementaris | 2 % | 15.80 | 0.32 |
|  |  | Costos directes |  |  | 16.12 |
