# Armari per a extintor de neu carbònica CO2. Instal·lació en superfície

- Propietat de l'arxiu: CYPE INGENIEROS, S.A.
- Format: FIEBDC-3/2002
- Divisa: EUR
- Costos indirectes: 3.00 %
- IVA: 21.00 %

## I Instal·lacions

### IO Contra incendis

#### IOX Extintors

**IOX520** U Armari per a extintor de neu carbònica CO2. Instal·lació en superfície.
Armari de xapa d'acer acabat amb pintura epoxi color vermell RAL 3000, amb porta per envidrar, de 270x840x220 mm, per a extintor de neu carbònica CO2 de 5 kg. Instal·lació en superfície. Inclús accessoris de muntatge.
Inclou: Col·locació i fixació de l'armari. Col·locació, ajust i fixació del vidre.
Criteri d'amidament de projecte: Nombre d'unitats previstes, segons documentació gràfica de Projecte.
Criteri de mesura d'obra: Es mesurarà el nombre d'unitats realment col·locades segons especificacions de Projecte.

| Codi | Ut | Descripció | Rendiment | Preu | Import |
|---|---|---|---|---|---|
| mt41ixw120b | U | Armari de xapa d'acer acabat amb pintura epoxi color vermell RAL 3000, amb porta per envidrar, de 270x840x220 mm, per a extintor de neu carbònica CO2 de 5 kg, amb accessoris de muntatge. (material) | 1.000 | 82.32 | 82.32 |
| mt41ixw020 | m² | Lluna incolora de 4 mm de gruix. (material) | 0.227 | 15.58 | 3.54 |
| mo113 | h | Peó ordinari construcció. (mà d'obra) | 0.386 | 23.81 | 9.19 |
| % | % | Costos directes complementaris | 2 % | 95.05 | 1.90 |
|  |  | Costos directes |  |  | 96.95 |
