# Baixant vista de peces ceràmiques

- Propietat de l'arxiu: CYPE INGENIEROS, S.A.
- Format: FIEBDC-3/2002
- Divisa: EUR
- Costos indirectes: 3.00 %
- IVA: 21.00 %

## I Instal·lacions

### IS Evacuació d'aigües

#### ISB Baixants

**ISB022** m Baixant vista de peces ceràmiques.
Baixant de la xarxa d'evacuació d'aigües pluvials, formada per tubs cònics de fang cuit, col·locats amb morter de ciment, industrial, M-7,5. Inclús material auxiliar para muntatge i subjecció a l'obra, accessoris i peces especials.
Inclou: Replanteig del recorregut del baixant i de la situació dels elements de subjecció. Presentació en sec dels tubs. Fixació del material auxiliar per a muntatge i subjecció a l'obra. Muntatge, connexionat i comprovació del seu correcte funcionament. Realització de proves de servei.
Criteri d'amidament de projecte: Longitud mesurada segons documentació gràfica de Projecte.
Criteri de mesura d'obra: Es mesurarà la longitud realment executada segons especificacions de Projecte.

| Codi | Ut | Descripció | Rendiment | Preu | Import |
|---|---|---|---|---|---|
| mt36cba020a | U | Tub cònic de fang cuit, per a baixant circular, de 27 cm de longitud. (material) | 5.500 | 3.26 | 17.93 |
| mt36cba021 | U | Ulleres de subjecció per a tub cònic de fang cuit. (material) | 2.000 | 5.66 | 11.32 |
| mt08aaa010a | m³ | Aigua. (material) | 0.006 | 1.50 | 0.01 |
| mt09mif010da | t | Morter industrial per a obra de paleta, de ciment, color gris, categoria M-7,5 (resistència a compressió 7,5 N/mm²), subministrat en sacs, segons UNE-EN 998-2. (material) | 0.019 | 56.97 | 1.08 |
| op00ato010 |  | Tornavís. | 1.000 | 0.00 | 0.00 |
| op00mar010 |  | Martell. | 1.000 | 0.00 | 0.00 |
| op00tal010 |  | Trepant. | 1.000 | 0.00 | 0.00 |
| mo008 | h | Oficial 1ª lampista. (mà d'obra) | 0.912 | 29.34 | 26.76 |
| mo107 | h | Ajudant lampista. (mà d'obra) | 0.977 | 25.25 | 24.67 |
| % | % | Costos directes complementaris | 2 % | 81.77 | 1.64 |
|  |  | Costos directes |  |  | 83.41 |
