# Cadena de pluja

- Propietat de l'arxiu: CYPE INGENIEROS, S.A.
- Format: FIEBDC-3/2002
- Divisa: EUR
- Costos indirectes: 3.00 %
- IVA: 21.00 %

## I Instal·lacions

### IS Evacuació d'aigües

#### ISB Baixants

**ISB100** U Cadena de pluja.
Cadena de pluja de 150 cm de longitud, formada per copes d'acer galvanitzat de 6 cm de diàmetre màxim i 0,6 kg/m de pes, per a recollida d'aigües pluvials procedents dels canalons. Col·locació amb kit d'enganxament d'acer galvanitzat, de 17,5 cm de longitud i 15,5 cm d'amplada, compost per una peça en forma de V per recolzar sobre el canaló i un ganxo per penjar la cadena de pluja.
Inclou: Replanteig. Col·locació.
Criteri d'amidament de projecte: Nombre d'unitats previstes, segons documentació gràfica de Projecte.
Criteri de mesura d'obra: Es mesurarà el nombre d'unitats realment executades segons especificacions de Projecte.

| Codi | Ut | Descripció | Rendiment | Preu | Import |
|---|---|---|---|---|---|
| mt36cll010a | m | Cadena de pluja formada per copes d'acer galvanitzat de 6 cm de diàmetre màxim i 0,6 kg/m de pes, per a recollida d'aigües pluvials procedents dels canalons. (material) | 1.500 | 49.00 | 73.50 |
| mt36cll020a | U | Kit d'enganxament d'acer galvanitzat, de 17,5 cm de longitud i 15,5 cm d'amplada, compost per una peça en forma de V per recolzar sobre el canaló i un ganxo per penjar la cadena de pluja. (material) | 1.000 | 11.50 | 11.50 |
| mo080 | h | Ajudant muntador. (mà d'obra) | 0.195 | 25.28 | 4.93 |
| % | % | Costos directes complementaris | 2 % | 89.93 | 1.80 |
|  |  | Costos directes |  |  | 91.73 |
