# Bonera per a dutxa d'obra

- Propietat de l'arxiu: CYPE INGENIEROS, S.A.
- Format: FIEBDC-3/2002
- Divisa: EUR
- Costos indirectes: 3.00 %
- IVA: 21.00 %

## I Instal·lacions

### IS Evacuació d'aigües

#### ISD Derivacions individuals

**ISD009** U Bonera per a dutxa d'obra.
Bonera sifònica de PVC amb reixeta d'acer inoxidable de 100x100 mm i sortides vertical i horitzontal de 40 mm de diàmetre, per a desguàs de dutxa d'obra.
Inclou: Muntatge, connexionat i comprovació del seu correcte funcionament. Realització de proves de servei.
Criteri d'amidament de projecte: Nombre d'unitats previstes, segons documentació gràfica de Projecte.
Criteri de mesura d'obra: Es mesurarà el nombre d'unitats realment executades segons especificacions de Projecte.

| Codi | Ut | Descripció | Rendiment | Preu | Import |
|---|---|---|---|---|---|
| mt15req010a | U | Bonera sifònica de PVC amb reixeta d'acer inoxidable de 100x100 mm i sortides vertical i horitzontal de 40 mm de diàmetre, per a dutxa d'obra. (material) | 1.000 | 9.05 | 9.05 |
| mo008 | h | Oficial 1ª lampista. (mà d'obra) | 0.194 | 29.34 | 5.69 |
| mo107 | h | Ajudant lampista. (mà d'obra) | 0.097 | 25.25 | 2.45 |
| % | % | Costos directes complementaris | 2 % | 17.19 | 0.34 |
|  |  | Costos directes |  |  | 17.53 |
