# Vàlvula antiretorn de seguretat

- Propietat de l'arxiu: CYPE INGENIEROS, S.A.
- Format: FIEBDC-3/2002
- Divisa: EUR
- Costos indirectes: 3.00 %
- IVA: 21.00 %

## I Instal·lacions

### IS Evacuació d'aigües

#### ISS Col·lectors suspesos

**ISS005** U Vàlvula antiretorn de seguretat.
Vàlvula antiretorn de polipropilè, de 200 mm de diàmetre, amb tancament automàtic amb doble clapeta, bloqueig manual i empunyadura extraïble, col·locada entre el col·lector de sortida i l'escomesa.
Inclou: Muntatge, connexionat i comprovació del seu correcte funcionament.
Criteri d'amidament de projecte: Nombre d'unitats previstes, segons documentació gràfica de Projecte.
Criteri de mesura d'obra: Es mesurarà el nombre d'unitats realment executades segons especificacions de Projecte.

| Codi | Ut | Descripció | Rendiment | Preu | Import |
|---|---|---|---|---|---|
| mt11ita010p | U | Vàlvula antiretorn de polipropilè, de 200 mm de diàmetre, amb tancament automàtic amb doble clapeta, bloqueig manual i empunyadura extraïble. (material) | 1.000 | 949.42 | 949.42 |
| mo008 | h | Oficial 1ª lampista. (mà d'obra) | 0.651 | 29.34 | 19.10 |
| % | % | Costos directes complementaris | 2 % | 968.52 | 19.37 |
|  |  | Costos directes |  |  | 987.89 |
