# Col·lector suspès en instal·lació provisional

- Propietat de l'arxiu: CYPE INGENIEROS, S.A.
- Format: FIEBDC-3/2002
- Divisa: EUR
- Costos indirectes: 3.00 %
- IVA: 21.00 %

## I Instal·lacions

### IS Evacuació d'aigües

#### ISS Col·lectors suspesos

**ISS011** m Col·lector suspès en instal·lació provisional.
Muntatge i desmuntatge de col·lector suspès de xarxa horitzontal de caràcter provisional, connectada a la xarxa de sanejament de l'edifici i a la xarxa pública durant el desenvolupament de les obres de rehabilitació, format per tub de PVC, sense normalitzar, de 160 mm de diàmetre i 2 mm de gruix, unió enganxada amb adhesiu, amb un pendent mínim del 1,00%, per a l'evacuació d'aigües residuals i/o pluvials a l'interior de l'estructura dels edificis (amortitzable en 5 usos). Inclús líquid netejador, adhesiu per a tubs i accessoris de PVC, material auxiliar para muntatge i subjecció a l'obra, accessoris i peces especials.
Criteri de valoració econòmica: El preu inclou la retirada de tots els elements que componen la instal·lació.
Inclou: Replanteig del recorregut del col·lector i de la situació dels elements de subjecció. Presentació en sec dels tubs. Fixació del material auxiliar per a muntatge i subjecció a l'obra. Muntatge, connexionat i comprovació del seu correcte funcionament. Desconnexions de la xarxa de l'edifici i de la xarxa pública de sanejament. Desmuntatge de la instal·lació provisional.
Criteri d'amidament de projecte: Longitud mesurada en projecció horitzontal, segons documentació gràfica de Projecte.
Criteri de mesura d'obra: Es mesurarà en projecció horitzontal, la longitud realment executada segons especificacions de Projecte.

| Codi | Ut | Descripció | Rendiment | Preu | Import |
|---|---|---|---|---|---|
| mt36tiq016a | U | Material auxiliar per a muntatge i subjecció a l'obra de les canonades de PVC, de 160 mm de diàmetre i 3 m de longitud nominal. (material) | 0.200 | 0.74 | 0.15 |
| mt36tiq015aj | m | Tub de PVC llis, sense normalitzar, diàmetre nominal 160 mm, longitud nominal 3 m, unió per copa amb junt enganxat, amb el preu incrementat el 45% en concepte d'accessoris i peces especials. (material) | 0.210 | 21.35 | 4.48 |
| mt36tiq012a | l | Líquid netejador per enganxat mitjançant adhesiu de tubs i accessoris de PVC. (material) | 0.075 | 36.66 | 2.75 |
| mt36tiq013a | kg | Adhesiu per tubs i accessoris de PVC. (material) | 0.060 | 46.72 | 2.80 |
| op00ato010 |  | Tornavís. | 1.000 | 0.00 | 0.00 |
| op00mar010 |  | Martell. | 1.000 | 0.00 | 0.00 |
| op00tal010 |  | Trepant. | 1.000 | 0.00 | 0.00 |
| mo008 | h | Oficial 1ª lampista. (mà d'obra) | 0.389 | 29.34 | 11.41 |
| mo107 | h | Ajudant lampista. (mà d'obra) | 0.195 | 25.25 | 4.92 |
| % | % | Costos directes complementaris | 2 % | 26.51 | 0.53 |
|  |  | Costos directes |  |  | 27.04 |
