# Obertura per a ventilació

- Propietat de l'arxiu: CYPE INGENIEROS, S.A.
- Format: FIEBDC-3/2002
- Divisa: EUR
- Costos indirectes: 3.00 %
- IVA: 21.00 %

## I Instal·lacions

### IV Ventilació

#### IVN Ventilació natural

**IVN010** U Obertura per a ventilació.
Obertura d'admissió directa a través de tancament de façana composta per reixeta d'intempèrie per a instal·lacions de ventilació, marc frontal i lamel·les de xapa perfilada d'acer galvanitzat, de 2000x330 mm, tela metàl·lica d'acer galvanitzat amb malla de 20x20 mm. Inclús elements de fixació.
Inclou: Replanteig. Col·locació i fixació.
Criteri d'amidament de projecte: Nombre d'unitats previstes, segons documentació gràfica de Projecte.
Criteri de mesura d'obra: Es mesurarà el nombre d'unitats realment executades segons especificacions de Projecte.

| Codi | Ut | Descripció | Rendiment | Preu | Import |
|---|---|---|---|---|---|
| mt42trx370ai1 | U | Reixeta d'intempèrie per a instal·lacions de ventilació, marc frontal i lamel·les de xapa perfilada d'acer galvanitzat, de 2000x330 mm, tela metàl·lica d'acer galvanitzat amb malla de 20x20 mm, amb elements de fixació. (material) | 1.000 | 354.71 | 354.71 |
| mo020 | h | Oficial 1ª construcció. (mà d'obra) | 0.648 | 28.42 | 18.42 |
| mo113 | h | Peó ordinari construcció. (mà d'obra) | 0.648 | 23.81 | 15.43 |
| % | % | Costos directes complementaris | 2 % | 388.56 | 7.77 |
|  |  | Costos directes |  |  | 396.33 |
