# Conducte geotèrmic intercanviador de calor aire-terra

- Propietat de l'arxiu: CYPE INGENIEROS, S.A.
- Format: FIEBDC-3/2002
- Divisa: EUR
- Costos indirectes: 3.00 %
- IVA: 21.00 %

## I Instal·lacions

### IV Ventilació

#### IVU Ventilació geotèrmica: pous canadencs

**IVU020** m Conducte geotèrmic intercanviador de calor aire-terra.
Conducte geotèrmic intercanviador de calor aire-terra, format per tub semirígid, de polietilè d'alta densitat (PEAD/HDPE), amb tractament antimicrobià, impermeable al radó, de 200 mm de diàmetre, de doble paret, l'exterior corrugada i la interior llisa, rigidesa anular nominal 4 kN/m². Instal·lació soterrada. Inclús accessoris i peces especials.
Criteri de valoració econòmica: El preu no inclou l'excavació ni el reblert.
Inclou: Replanteig del recorregut del conducte. Presentació de tubs, accessoris i peces especials. Muntatge, connexionat i comprovació del seu correcte funcionament.
Criteri d'amidament de projecte: Longitud mesurada segons documentació gràfica de Projecte.
Criteri de mesura d'obra: Es mesurarà la longitud realment executada segons especificacions de Projecte.

| Codi | Ut | Descripció | Rendiment | Preu | Import |
|---|---|---|---|---|---|
| mt42vgg020c | m | Tub semirígid, de polietilè d'alta densitat (PEAD/HDPE), amb tractament antimicrobià, impermeable al radó, de 200 mm de diàmetre, de doble paret, l'exterior corrugada i la interior llisa, rigidesa anular nominal 4 kN/m², subministrat en rotllos de 25 m de longitud, amb el preu incrementat el 10% en concepte d'accessoris i peces especials (material) | 1.000 | 46.55 | 46.55 |
| mo011 | h | Oficial 1ª muntador. (mà d'obra) | 0.130 | 29.34 | 3.81 |
| mo080 | h | Ajudant muntador. (mà d'obra) | 0.065 | 25.28 | 1.64 |
| % | % | Costos directes complementaris | 2 % | 52.00 | 1.04 |
|  |  | Costos directes |  |  | 53.04 |
