# Reixeta d´admissió d´aire exterior

- Propietat de l'arxiu: CYPE INGENIEROS, S.A.
- Format: FIEBDC-3/2002
- Divisa: EUR
- Costos indirectes: 3.00 %
- IVA: 21.00 %

## I Instal·lacions

### IV Ventilació

#### IVU Ventilació geotèrmica: pous canadencs

**IVU080** U Reixeta d´admissió d´aire exterior.
Reixeta circular d'acer inoxidable, de 160 mm de diàmetre, amb coberta de mitja cúpula, lamel·les horitzontals fixes amb inclinació de 15°, reixeta mosquitera i junt d'estanquitat. Inclús elements de fixació.
Inclou: Col·locació i fixació.
Criteri d'amidament de projecte: Nombre d'unitats previstes, segons documentació gràfica de Projecte.
Criteri de mesura d'obra: Es mesurarà el nombre d'unitats realment executades segons especificacions de Projecte.

| Codi | Ut | Descripció | Rendiment | Preu | Import |
|---|---|---|---|---|---|
| mt42vgg080a | U | Reixeta circular d'acer inoxidable, de 160 mm de diàmetre, amb coberta de mitja cúpula, lamel·les horitzontals fixes amb inclinació de 15°, reixeta mosquitera i junt d'estanquitat, per a conducte d'admissió o extracció, amb elements de fixació. (material) | 1.000 | 48.55 | 48.55 |
| mo011 | h | Oficial 1ª muntador. (mà d'obra) | 0.324 | 29.34 | 9.51 |
| mo080 | h | Ajudant muntador. (mà d'obra) | 0.324 | 25.28 | 8.19 |
| % | % | Costos directes complementaris | 2 % | 66.25 | 1.33 |
|  |  | Costos directes |  |  | 67.58 |
