# Canonada de gas medicinal

- Propietat de l'arxiu: CYPE INGENIEROS, S.A.
- Format: FIEBDC-3/2002
- Divisa: EUR
- Costos indirectes: 3.00 %
- IVA: 21.00 %

## I Instal·lacions

### IX Aire comprimit i gasos medicinals

#### IXC Conduccions

**IXC020** m Canonada de gas medicinal.
Canonada d'oxigen formada per tub de coure rígid, de 8/10 mm de diàmetre i 1 mm de gruix. Instal·lació en superfície. Inclús material auxiliar para muntatge i subjecció a l'obra, accessoris i peces especials.
Inclou: Replanteig del recorregut de les canonades. Presentació en sec de tubs i peces especials. Fixació del material auxiliar per a muntatge i subjecció a l'obra. Muntatge, connexionat i comprovació del seu correcte funcionament.
Criteri d'amidament de projecte: Longitud mesurada segons documentació gràfica de Projecte.
Criteri de mesura d'obra: Es mesurarà la longitud realment executada segons especificacions de Projecte.

| Codi | Ut | Descripció | Rendiment | Preu | Import |
|---|---|---|---|---|---|
| mt37tca450a | U | Material auxiliar per a muntatge i subjecció a l'obra de les canonades de coure rígid, de 8/10 mm de diàmetre. (material) | 1.000 | 0.18 | 0.18 |
| mt37tca050ad | m | Tub de coure rígid, de 8/10 mm de diàmetre i 1 mm de gruix, segons UNE-EN 13348, amb el preu incrementat el 15% en concepte d'accessoris i peces especials. (material) | 1.000 | 4.07 | 4.07 |
| op00ato010 |  | Tornavís. | 1.000 | 0.00 | 0.00 |
| op00mar010 |  | Martell. | 1.000 | 0.00 | 0.00 |
| op00tal010 |  | Trepant. | 1.000 | 0.00 | 0.00 |
| mo008 | h | Oficial 1ª lampista. (mà d'obra) | 0.257 | 29.34 | 7.54 |
| mo107 | h | Ajudant lampista. (mà d'obra) | 0.257 | 25.25 | 6.49 |
| % | % | Costos directes complementaris | 2 % | 18.28 | 0.37 |
|  |  | Costos directes |  |  | 18.65 |
