# Dipòsit d'aire comprimit

- Propietat de l'arxiu: CYPE INGENIEROS, S.A.
- Format: FIEBDC-3/2002
- Divisa: EUR
- Costos indirectes: 3.00 %
- IVA: 21.00 %

## I Instal·lacions

### IX Aire comprimit i gasos medicinals

#### IXD Dipòsits

**IXD010** U Dipòsit d'aire comprimit.
Dipòsit d'aire comprimit, de xapa d'acer acabat amb esmalt de poliuretà color blau, amb una capacitat de 900 litres, pressió màxima de treball 11 bar, diàmetre 800 mm i altura total 2120 mm. Inclús vàlvula de seguretat, aixeta de purga, manòmetre i elements de muntatge.
Inclou: Col·locació. Muntatge, connexionat i comprovació del seu correcte funcionament.
Criteri d'amidament de projecte: Nombre d'unitats previstes, segons documentació gràfica de Projecte.
Criteri de mesura d'obra: Es mesurarà el nombre d'unitats realment executades segons especificacions de Projecte.

| Codi | Ut | Descripció | Rendiment | Preu | Import |
|---|---|---|---|---|---|
| mt43dac010p | U | Dipòsit d'aire comprimit, de xapa d'acer acabat amb esmalt de poliuretà color blau, amb una capacitat de 900 litres, pressió màxima de treball 11 bar, diàmetre 800 mm i altura total 2120 mm, amb connexions roscades femella de 2" de diàmetre, vàlvula de seguretat, aixeta de purga i manòmetre. (material) | 1.000 | 2115.75 | 2115.75 |
| mo008 | h | Oficial 1ª lampista. (mà d'obra) | 1.841 | 29.34 | 54.01 |
| mo107 | h | Ajudant lampista. (mà d'obra) | 1.841 | 25.25 | 46.49 |
| % | % | Costos directes complementaris | 2 % | 2216.25 | 44.33 |
|  |  | Costos directes |  |  | 2260.58 |
