# Compressor d'aire de cargol, amb dipòsit

- Propietat de l'arxiu: CYPE INGENIEROS, S.A.
- Format: FIEBDC-3/2002
- Divisa: EUR
- Costos indirectes: 3.00 %
- IVA: 21.00 %

## I Instal·lacions

### IX Aire comprimit i gasos medicinals

#### IXO Compressors d'aire

**IXO030** U Compressor d'aire de cargol, amb dipòsit.
Compressor d'aire de caragol, amb transmissió per corretja, insonoritzat, pressió màxima de treball 8 bar, amb motor elèctric de 5,5 kW de potència, per a alimentació trifàsica a 400 V, amb dipòsit de xapa d'acer acabat amb esmalt de poliuretà de 270 litres de capacitat, per a un cabal de 846 l/min, pressió acústica de 64 dBA a 4 m de distància, de 720x1543x1337 mm, amb sistema de refredament, peus de recolzament, vàlvules, panell de control amb pantalla LCD i quadre elèctric amb arrancador estavella-triangle.
Inclou: Col·locació. Connexionat i comprovació del seu correcte funcionament.
Criteri d'amidament de projecte: Nombre d'unitats previstes, segons documentació gràfica de Projecte.
Criteri de mesura d'obra: Es mesurarà el nombre d'unitats realment executades segons especificacions de Projecte.

| Codi | Ut | Descripció | Rendiment | Preu | Import |
|---|---|---|---|---|---|
| mt43cac230aa | U | Compressor d'aire de caragol, amb transmissió per corretja, insonoritzat, pressió màxima de treball 8 bar, amb motor elèctric de 5,5 kW de potència, per a alimentació trifàsica a 400 V, amb dipòsit de xapa d'acer acabat amb esmalt de poliuretà de 270 litres de capacitat, per a un cabal de 846 l/min, pressió acústica de 64 dBA a 4 m de distància, de 720x1543x1337 mm, amb sistema de refredament, peus de recolzament, vàlvules, panell de control amb pantalla LCD i quadre elèctric amb arrancador estavella-triangle. (material) | 1.000 | 9584.25 | 9584.25 |
| mo008 | h | Oficial 1ª lampista. (mà d'obra) | 1.249 | 29.34 | 36.65 |
| mo107 | h | Ajudant lampista. (mà d'obra) | 1.249 | 25.25 | 31.54 |
| % | % | Costos directes complementaris | 2 % | 9652.44 | 193.05 |
|  |  | Costos directes |  |  | 9845.49 |
