# Endoll ràpid de seguretat d'aire comprimit

- Propietat de l'arxiu: CYPE INGENIEROS, S.A.
- Format: FIEBDC-3/2002
- Divisa: EUR
- Costos indirectes: 3.00 %
- IVA: 21.00 %

## I Instal·lacions

### IX Aire comprimit i gasos medicinals

#### IXW Elements

**IXW081** U Endoll ràpid de seguretat d'aire comprimit.
Endoll ràpid de seguretat d'aire comprimit, d'acer galvanitzat, de perfil estàndard i 7,6 mm d'amplada nominal, pressió màxima de treball 16 bar, temperatura de treball entre -20°C i 100°C, amb rosca cilíndrica GAS mascle de 1/4".
Inclou: Col·locació. Connexionat i comprovació del seu correcte funcionament.
Criteri d'amidament de projecte: Nombre d'unitats previstes, segons documentació gràfica de Projecte.
Criteri de mesura d'obra: Es mesurarà el nombre d'unitats realment executades segons especificacions de Projecte.

| Codi | Ut | Descripció | Rendiment | Preu | Import |
|---|---|---|---|---|---|
| mt43eac020a | U | Endoll ràpid de seguretat d'aire comprimit, d'acer galvanitzat, de perfil estàndard i 7,6 mm d'amplada nominal, pressió màxima de treball 16 bar, temperatura de treball entre -20°C i 100°C, amb rosca cilíndrica GAS mascle de 1/4", segons UNE-EN ISO 4414. (material) | 1.000 | 36.77 | 36.77 |
| mo008 | h | Oficial 1ª lampista. (mà d'obra) | 0.129 | 29.34 | 3.78 |
| mo107 | h | Ajudant lampista. (mà d'obra) | 0.129 | 25.25 | 3.26 |
| % | % | Costos directes complementaris | 2 % | 43.81 | 0.88 |
|  |  | Costos directes |  |  | 44.69 |
