# Enrotllador de mànega d'aire comprimit

- Propietat de l'arxiu: CYPE INGENIEROS, S.A.
- Format: FIEBDC-3/2002
- Divisa: EUR
- Costos indirectes: 3.00 %
- IVA: 21.00 %

## I Instal·lacions

### IX Aire comprimit i gasos medicinals

#### IXW Elements

**IXW090** U Enrotllador de mànega d'aire comprimit.
Enrotllador de mànega d'aire comprimit, tancat, automàtic, de PVC, amb suport giratori 180°, pressió màxima de treball 15 bar, amb manguera de salida de aire, de PVC reforçat amb polièster, de 8/12 mm de diàmetre nominal i 10 m de longitud, endoll ràpid, mànega d'entrada d'aire, de PVC reforçat amb polièster i connector per endoll ràpid, amb retorn controlat, sistema antiestrangulament i dispositiu de bloqueig.
Inclou: Col·locació. Connexionat i comprovació del seu correcte funcionament.
Criteri d'amidament de projecte: Nombre d'unitats previstes, segons documentació gràfica de Projecte.
Criteri de mesura d'obra: Es mesurarà el nombre d'unitats realment executades segons especificacions de Projecte.

| Codi | Ut | Descripció | Rendiment | Preu | Import |
|---|---|---|---|---|---|
| mt43nac010a | U | Enrotllador de mànega d'aire comprimit, tancat, automàtic, de PVC, amb suport giratori 180°, pressió màxima de treball 15 bar, amb manguera de salida de aire, de PVC reforçat amb polièster, de 8/12 mm de diàmetre nominal i 10 m de longitud, endoll ràpid, mànega d'entrada d'aire, de PVC reforçat amb polièster i connector per endoll ràpid, amb retorn controlat, sistema antiestrangulament i dispositiu de bloqueig. (material) | 1.000 | 198.47 | 198.47 |
| mo008 | h | Oficial 1ª lampista. (mà d'obra) | 0.386 | 29.34 | 11.33 |
| mo107 | h | Ajudant lampista. (mà d'obra) | 0.386 | 25.25 | 9.75 |
| % | % | Costos directes complementaris | 2 % | 219.55 | 4.39 |
|  |  | Costos directes |  |  | 223.94 |
