# Porta giratòria automàtica, d'acer inoxidable i vidre

- Propietat de l'arxiu: CYPE INGENIEROS, S.A.
- Format: FIEBDC-3/2002
- Divisa: EUR
- Costos indirectes: 3.00 %
- IVA: 21.00 %

## L Fusteria, manyeria, vidres i proteccions solars

### LB Portes automàtiques d'accés per als vianants

#### LBA Giratòries

**LBA030** U Porta giratòria automàtica, d'acer inoxidable i vidre.
Porta giratòria automàtica motoritzada, d'acer inoxidable i vidre, de 2400 mm d'altura, 1493 mm d'amplada de pas i 2200 mm de diàmetre, amb sistema automàtic antibloqueig, composta de: tambor fix corb amb vidre laminar de 17 mm d'espessor, dotat de rivet de seguretat en ambdues entrades i radars d'obertura automàtica; 4 fulles antipànic de vidre trempat, de 12 mm d'espessor, subjectes mitjançant pivots superior i inferior; sostre interior amb dos panells de vidre laminat, de 18 mm d'espessor; perfils d'acer inoxidable AISI 304, amb raspalls d'estanquitat i anella de fixació d'acer inoxidable al paviment; mecanismes, panell de control, motor amb tapa enregistrable, polsador d'emergència i quadre elèctric de protecció i maniobra.
Inclou: Neteja i preparació de la superfície suport. Replanteig. Col·locació de l'eix central. Instal·lació de mecanismes, panell de control i motor. Muntatge de les fulles giratòries. Col·locació dels perfils i dels elements d'acabat. Connexionat elèctric. Ajust i fixació de la porta. Posada en marxa.
Criteri d'amidament de projecte: Nombre d'unitats previstes, segons documentació gràfica de Projecte.
Criteri de mesura d'obra: Es mesurarà el nombre d'unitats realment executades segons especificacions de Projecte.

| Codi | Ut | Descripció | Rendiment | Preu | Import |
|---|---|---|---|---|---|
| mt26pes010a | U | Porta giratòria automàtica motoritzada, d'acer inoxidable i vidre, de 2400 mm d'altura, 1493 mm d'amplada de pas i 2200 mm de diàmetre, amb sistema automàtic antibloqueig, composta de: tambor fix corb amb vidre laminar de 17 mm d'espessor, dotat de rivet de seguretat en ambdues entrades i radars d'obertura automàtica; 4 fulles antipànic de vidre trempat, de 12 mm d'espessor, subjectes mitjançant pivots superior i inferior; sostre interior amb dos panells de vidre laminat, de 18 mm d'espessor; perfils d'acer inoxidable AISI 304, amb raspalls d'estanquitat i anella de fixació d'acer inoxidable al paviment; mecanismes, panell de control, motor amb tapa enregistrable, polsador d'emergència i quadre elèctric de protecció i maniobra, segons UNE-EN 16005. (material) | 1.000 | 25300.00 | 25300.00 |
| mo011 | h | Oficial 1ª muntador. (mà d'obra) | 11.022 | 29.34 | 323.39 |
| mo080 | h | Ajudant muntador. (mà d'obra) | 11.022 | 25.28 | 278.64 |
| mo055 | h | Oficial 1ª vidrier. (mà d'obra) | 11.022 | 28.33 | 312.25 |
| mo003 | h | Oficial 1ª electricista. (mà d'obra) | 1.378 | 29.34 | 40.43 |
| % | % | Costos directes complementaris | 2 % | 26254.71 | 525.09 |
|  |  | Costos directes |  |  | 26779.80 |
