# Porta d'entrada a habitatge, d'alumini

- Propietat de l'arxiu: CYPE INGENIEROS, S.A.
- Format: FIEBDC-3/2002
- Divisa: EUR
- Costos indirectes: 3.00 %
- IVA: 21.00 %

## L Fusteria, manyeria, vidres i proteccions solars

### LE Portes d'entrada a habitatge

#### LEL D'alumini

**LEL010** U Porta d'entrada a habitatge, d'alumini.
Porta d'entrada d'alumini termolacat en pols a 210°C, bloc de seguretat, de 90x210 cm. Composta de: fulla de 50 mm de gruix total, construïda amb dues xapes d'alumini de 1,2 mm de gruix, amb ànima de fusta blindada amb xapa de ferro acerat d'1 mm i massís especial en tot el perímetre de la fulla i ferraments, estampació amb embotiment profund en doble relleu a una cara, acabat en color blanc RAL 9010; marcs especials d'extrusió d'alumini reforçat de 1,6 mm de gruix, d'igual terminació que les fulles, amb rivet perimètric. Inclús bastiment de base d'acer galvanitzat amb garres d'ancoratge a obra, tancament especial amb un punt de tancament amb bolet de seguretat, tres frontisses de seguretat antipalanca, rivet tallavents, espiell gran angular, maneta interior, pom, tirador i balda exteriors, escuma de poliuretà per a reomplert de la folgança entre marc i mur, segellat perimetral de junts per mitjans d'un cordó de silicona neutra i ajustament final en obra. Elaborada en taller, amb classificació a la permeabilitat a l'aire segons UNE-EN 12207, a l'estanquitat a l'aigua segons UNE-EN 12208 i a la resistència a la càrrega del vent segons UNE-EN 12210. Totalment muntada i provada.
Inclou: Col·locació del bastiment de base. Col·locació de la porta. Ajust final de la fulla. Segellat de junts perimetrals. Realització de proves de servei.
Criteri d'amidament de projecte: Nombre d'unitats previstes, segons documentació gràfica de Projecte.
Criteri de mesura d'obra: Es mesurarà el nombre d'unitats realment executades segons especificacions de Projecte.

| Codi | Ut | Descripció | Rendiment | Preu | Import |
|---|---|---|---|---|---|
| mt25paa010ac | U | Porta d'entrada d'alumini termolacat, block de seguretat, 90x210 cm, acabat en color blanc RAL 9010 amb estampació a una cara, pany amb un punt de tancament, i accessoris. (material) | 1.000 | 375.63 | 375.63 |
| mt26pec015c | U | Bastiment de base d'acer galvanitzat, per a porta d'entrada d'alumini d'una fulla, amb garres d'ancoratge a obra. (material) | 1.000 | 50.00 | 50.00 |
| mt13blw110a | U | Aerosol de 750 cm³ d'escuma de poliuretà, de 22,5 kg/m³ de densitat, 140% d'expansió, 18 N/cm² de resistència a tracció i 20 N/cm² de resistència a flexió, conductivitat tèrmica 0,04 W/(mK), estable de -40°C a 100°C; per a aplicar amb pistola; segons UNE-EN 13165. (material) | 0.100 | 7.20 | 0.72 |
| mt15sja100 | U | Cartutx de massilla de silicona neutra. (material) | 0.200 | 3.13 | 0.63 |
| op00ato010 |  | Tornavís. | 1.000 | 0.00 | 0.00 |
| mo020 | h | Oficial 1ª construcció. (mà d'obra) | 0.690 | 29.67 | 20.47 |
| mo113 | h | Peó ordinari construcció. (mà d'obra) | 0.690 | 24.86 | 17.15 |
| mo018 | h | Oficial 1ª serraller. (mà d'obra) | 0.621 | 30.13 | 18.71 |
| mo059 | h | Ajudant serraller. (mà d'obra) | 0.309 | 26.48 | 8.18 |
| % | % | Costos directes complementaris | 2 % | 491.49 | 9.83 |
|  |  | Costos directes |  |  | 501.32 |
