# Porta seccional per a garatge, de panells sandvitx aïllants d'alumini

- Propietat de l'arxiu: CYPE INGENIEROS, S.A.
- Format: FIEBDC-3/2002
- Divisa: EUR
- Costos indirectes: 3.00 %
- IVA: 21.00 %

## L Fusteria, manyeria, vidres i proteccions solars

### LG Portes de garatge

#### LGS De panells sandvitx aïllants metàl·lics

**LGS031** U Porta seccional per a garatge, de panells sandvitx aïllants d'alumini.
Porta seccional per a garatge, formada per lamel·les de textura en relleu, amb plafons, de panell sandvitx d'alumini amb nucli aïllant d'escuma de poliuretà, 350x250 cm, amb acabat prelacat de color blanc, amb obertura manual.
Inclou: Col·locació i fixació dels perfils guia. Introducció del panell en les guies. Col·locació i fixació de l'eix als paliers. Tensat de la molla. Fixació del panell al tambor. Muntatge del sistema d'obertura. Muntatge del sistema d'accionament. Repàs i greixatge de mecanismes i guies. Realització de proves de servei.
Criteri d'amidament de projecte: Nombre d'unitats previstes, segons documentació gràfica de Projecte.
Criteri de mesura d'obra: Es mesurarà el nombre d'unitats realment executades segons especificacions de Projecte.

| Codi | Ut | Descripció | Rendiment | Preu | Import |
|---|---|---|---|---|---|
| mt26pgs010fi | U | Porta seccional per a garatge, formada per lamel·les de textura en relleu, amb plafons, de panell sandvitx d'alumini amb nucli aïllant d'escuma de poliuretà, 350x250 cm, amb acabat prelacat de color blanc, caixa recollidora folrada, torn, motlles de torsió, politges, guies, accessoris i pany central amb clau de seguretat. Segons UNE-EN 13241-1. (material) | 1.000 | 2107.08 | 2107.08 |
| op00ato010 |  | Tornavís. | 1.000 | 0.00 | 0.00 |
| op00tal010 |  | Trepant. | 1.000 | 0.00 | 0.00 |
| op00amo010 |  | Mola o radial. | 1.000 | 0.00 | 0.00 |
| mo020 | h | Oficial 1ª construcció. (mà d'obra) | 1.157 | 28.42 | 32.88 |
| mo113 | h | Peó ordinari construcció. (mà d'obra) | 1.157 | 23.81 | 27.55 |
| mo018 | h | Oficial 1ª serraller. (mà d'obra) | 2.700 | 28.86 | 77.92 |
| mo059 | h | Ajudant serraller. (mà d'obra) | 2.700 | 25.36 | 68.47 |
| % | % | Costos directes complementaris | 2 % | 2313.90 | 46.28 |
|  |  | Costos directes |  |  | 2360.18 |
