# Porta interior abatible, de fusta

- Propietat de l'arxiu: CYPE INGENIEROS, S.A.
- Format: FIEBDC-3/2002
- Divisa: EUR
- Costos indirectes: 3.00 %
- IVA: 21.00 %

## L Fusteria, manyeria, vidres i proteccions solars

### LP Portes interiors

#### LPM De fusta

**LPM010** U Porta interior abatible, de fusta.
Porta interior abatible, cega, d'una fulla de 203x82,5x3,5 cm, de tauler aglomerat, xapat amb pi país, envernissada en taller, amb plafons de forma recta; bastiment de base de pi país de 90x35 mm; galzes de MDF, amb rexapat de fusta, de pi país de 90x20 mm; tapajunts de MDF, amb rexapat de fusta, de pi país de 70x10 mm en ambdues cares. Inclús, frontisses, ferraments de penjar, de tanca i manovella sobre escut llarg de llautó, color negre, acabat brillant, sèrie bàsica.
Inclou: Presentació de la porta. Col·locació dels ferraments de penjar. Col·locació de la fulla. Col·locació dels ferraments de tancament. Col·locació d'accessoris. Ajustament final. Realització de proves de servei.
Criteri d'amidament de projecte: Nombre d'unitats previstes, segons documentació gràfica de Projecte.
Criteri de mesura d'obra: Es mesurarà el nombre d'unitats realment executades segons especificacions de Projecte.

| Codi | Ut | Descripció | Rendiment | Preu | Import |
|---|---|---|---|---|---|
| mt22aap011ja | U | Bastiment de base de fusta de pi, 90x35 mm, per porta d'una fulla, amb elements de fixació. (material) | 1.000 | 17.39 | 17.39 |
| mt22aga010bbg | m | Galze de MDF, amb rexapat de fusta, pi país, 90x20 mm, envernissat en taller. (material) | 5.100 | 3.71 | 18.92 |
| mt22pxg020abb | U | Porta interior cega, de tauler aglomerat, xapat amb pi país, envernissada en taller, amb plafons de forma recta, de 203x82,5x3,5 cm. Segons UNE 56803. (material) | 1.000 | 125.37 | 125.37 |
| mt22ata010abf | m | Tapajuntes de MDF, amb rexapat de fusta, pi país, 70x10 mm, envernissat en taller. (material) | 10.400 | 1.61 | 16.74 |
| mt23ibl010jb | U | Pomel·la de 100x58 mm, amb acabat, de llautó, acabat brillant, per a porta de pas interior. (material) | 3.000 | 0.81 | 2.43 |
| mt23ppb031 | U | Cargol de llautó 21/35 mm. (material) | 18.000 | 0.07 | 1.26 |
| mt23ppb200 | U | Pany d'embotir, front, accessoris i cargols de lligat, per a porta de pas interior, segons UNE-EN 12209. (material) | 1.000 | 12.42 | 12.42 |
| mt23hbl010aa | U | Joc de manovella i escut llarg de llautó, color negre, acabat brillant, sèrie bàsica, per a porta interior. (material) | 1.000 | 8.94 | 8.94 |
| op00cla010 |  | Clavadora pneumàtica. | 1.000 | 0.00 | 0.00 |
| op00gra010 |  | Grapadora. | 1.000 | 0.00 | 0.00 |
| op00sie010 |  | Serra de calar. | 1.000 | 0.00 | 0.00 |
| op00cep010 |  | Garlopa. | 1.000 | 0.00 | 0.00 |
| op00ato010 |  | Tornavís. | 1.000 | 0.00 | 0.00 |
| op00tro010 |  | Serra de trepar. | 1.000 | 0.00 | 0.00 |
| mo017 | h | Oficial 1ª fuster. (mà d'obra) | 1.290 | 28.92 | 37.31 |
| mo058 | h | Ajudant fuster. (mà d'obra) | 1.290 | 25.48 | 32.87 |
| % | % | Costos directes complementaris | 2 % | 273.65 | 5.47 |
|  |  | Costos directes |  |  | 279.12 |
