# Estor enrotllable de teixit ignífug enfosquidor

- Propietat de l'arxiu: CYPE INGENIEROS, S.A.
- Format: FIEBDC-3/2002
- Divisa: EUR
- Costos indirectes: 3.00 %
- IVA: 21.00 %

## L Fusteria, manyeria, vidres i proteccions solars

### LS Proteccions solars

#### LSE Estors enrotllables

**LSE020** U Estor enrotllable de teixit ignífug enfosquidor.
Estor enrotllable, de 1000 mm d'amplada i 1200 mm d'altura, amb teixit ignífug enfosquidor, de fibra de vidre sense PVC ni halògens, amb la cara exterior de color blanc i la cara interior de color blanc, accionament manual amb cadena de PVC per a maniobra de recollida, al costat dret; fixat en la paret amb ancoratges mecànics. Inclús ferraments i accessoris.
Inclou: Replanteig. Ancoratge al parament dels elements de fixació. Muntatge del estor enrotllable. Muntatge dels accessoris de l'accionament.
Criteri d'amidament de projecte: Nombre d'unitats previstes, segons documentació gràfica de Projecte.
Criteri de mesura d'obra: Es mesurarà el nombre d'unitats realment executades segons especificacions de Projecte.

| Codi | Ut | Descripció | Rendiment | Preu | Import |
|---|---|---|---|---|---|
| mt44stm012abaa | U | Estor enrotllable, de 1000 mm d'amplada i 1200 mm d'altura, amb teixit ignífug enfosquidor, de fibra de vidre sense PVC ni halògens, amb la cara exterior de color blanc i la cara interior de color blanc, inclús ancoratges mecànics per a fixació al suport. (material) | 1.000 | 127.07 | 127.07 |
| mt44stm020a | U | Kit per a l'accionament d'estor enrotllable, amb cadena de PVC per a maniobra de recollida, al costat dret. (material) | 1.000 | 9.70 | 9.70 |
| op00tal010 |  | Trepant. | 1.000 | 0.00 | 0.00 |
| mo011 | h | Oficial 1ª muntador. (mà d'obra) | 0.700 | 29.34 | 20.54 |
| mo080 | h | Ajudant muntador. (mà d'obra) | 1.050 | 25.28 | 26.54 |
| % | % | Costos directes complementaris | 2 % | 183.85 | 3.68 |
|  |  | Costos directes |  |  | 187.53 |
