# Estor enrotllable "PERSAX" de teixit ignífug perforat, per a ús exterior

- Propietat de l'arxiu: CYPE INGENIEROS, S.A.
- Format: FIEBDC-3/2002
- Divisa: EUR
- Costos indirectes: 3.00 %
- IVA: 21.00 %

## L Fusteria, manyeria, vidres i proteccions solars

### LS Proteccions solars

#### LSE Estors enrotllables

**LSE030** U Estor enrotllable "PERSAX" de teixit ignífug perforat, per a ús exterior.
Estor enrotllable exterior, "PERSAX", de 1000 mm d'amplada i 1000 mm d'altura, amb teixit ignífug perforat, model Sarga 555, de fils de fibra de vidre recoberts de PVC, color a escollir, guia de 60 mm de profunditat, molls interiors per millorar el tibat del teixit, accionament motoritzat amb polsador, amb motor model Jet 10/17 de 140 W, "PERSAX", amb comandament mural, per a regulació de l'altura.
Inclou: Replanteig. Muntatge de l'estor enrotllable amb guies i calaix. Ancoratge de les guies al parament. Instal·lació del motor i els components de l'accionament. Connexionat elèctric.
Criteri d'amidament de projecte: Nombre d'unitats previstes, segons documentació gràfica de Projecte.
Criteri de mesura d'obra: Es mesurarà el nombre d'unitats realment executades segons especificacions de Projecte.

| Codi | Ut | Descripció | Rendiment | Preu | Import |
|---|---|---|---|---|---|
| mt44pax010aab | U | Estor enrotllable exterior, "PERSAX", de 1000 mm d'amplada i 1000 mm d'altura, amb teixit ignífug perforat, model Sarga 555, de fils de fibra de vidre recoberts de PVC, color a escollir, guia de 60 mm de profunditat, molls interiors per millorar el tibat del teixit, i calaix de 100 mm d'altura. (material) | 1.000 | 310.00 | 310.00 |
| mt44pax030ma | U | Motorització d'estor enrotllable amb polsador, amb motor model Jet 10/17 de 140 W, "PERSAX", amb comandament mural, per a regulació de l'altura. (material) | 1.000 | 218.00 | 218.00 |
| op00tal010 |  | Trepant. | 1.000 | 0.00 | 0.00 |
| mo011 | h | Oficial 1ª muntador. (mà d'obra) | 0.647 | 29.34 | 18.98 |
| mo080 | h | Ajudant muntador. (mà d'obra) | 0.971 | 25.28 | 24.55 |
| mo003 | h | Oficial 1ª electricista. (mà d'obra) | 0.899 | 29.34 | 26.38 |
| % | % | Costos directes complementaris | 2 % | 597.91 | 11.96 |
|  |  | Costos directes |  |  | 609.87 |
