# Paravent de fusta, de fulles corredisses

- Propietat de l'arxiu: CYPE INGENIEROS, S.A.
- Format: FIEBDC-3/2002
- Divisa: EUR
- Costos indirectes: 3.00 %
- IVA: 21.00 %

## L Fusteria, manyeria, vidres i proteccions solars

### LS Proteccions solars

#### LSV Paravents

**LSV035** m² Paravent de fusta, de fulles corredisses.
Paravent de dues fulles corredisses i dos carrils de 1000x1800 mm cada fulla, de lamel·les horitzontals fixes de fusta de pi de Flandes, de 60x15 mm de secció, separades 15 mm entre si, amb tractament fungicida i acabat lasurat per a exterior, fixades mecànicament sobre el marc d'aliatge d'alumini 6063 amb tractament tèrmic T-5, acabat anoditzat natural, de 55x45 mm, amb accionament manual, gamma bàsica. Inclús guies, ferratges de penjar i obertura, caragols d'acer inoxidable, elements d'estanquitat.
Inclou: Replanteig. Presentació i anivellació. Resolució de les unions del marc als paraments. Muntatge d'elements complementaris.
Criteri d'amidament de projecte: Superfície mesurada segons documentació gràfica de Projecte, deduint els buits de superfície major de 3 m².
Criteri de mesura d'obra: Es mesurarà la superfície realment executada segons especificacions de Projecte, deduint els buits de superfície major de 3 m².

| Codi | Ut | Descripció | Rendiment | Preu | Import |
|---|---|---|---|---|---|
| mt22xcv040a | m² | Paravent de lamel·les horitzontals fixes de fusta de pi de Flandes, de 60x15 mm de secció, separades 15 mm entre si, amb tractament fungicida i acabat lasurat per a exterior, fixades mecànicament sobre el marc d'aliatge d'alumini 6063 amb tractament tèrmic T-5, acabat anoditzat natural, de 55x45 mm, amb accionament manual, gamma bàsica, amb guies, ferraments de penjar i obertura, cargolam d'acer inoxidable i elements d'estanquitat. (material) | 1.000 | 245.86 | 245.86 |
| mo018 | h | Oficial 1ª serraller. (mà d'obra) | 0.995 | 28.86 | 28.72 |
| mo059 | h | Ajudant serraller. (mà d'obra) | 1.493 | 25.36 | 37.86 |
| % | % | Costos directes complementaris | 2 % | 312.44 | 6.25 |
|  |  | Costos directes |  |  | 318.69 |
