# Gelosia de lamel·les d'acer galvanitzat

- Propietat de l'arxiu: CYPE INGENIEROS, S.A.
- Format: FIEBDC-3/2002
- Divisa: EUR
- Costos indirectes: 3.00 %
- IVA: 21.00 %

## L Fusteria, manyeria, vidres i proteccions solars

### LS Proteccions solars

#### LSZ Gelosies

**LSZ010** m² Gelosia de lamel·les d'acer galvanitzat.
Gelosia fixa formada per lamel·les verticals orientables encadellades, d'acer galvanitzat de 0,6 mm d'espessor, acabat pintat al forn de color a escollir, de 200 a 250 mm d'amplada, amb testers de niló d'elevada resistència i pivots d'alumini de 8 mm de diàmetre mínim, allotjats en el marc d'alumini extrudit d'aliatge 6063 amb tractament tèrmic T5, amb accionament manual. Inclús elements de fixació per a muntatge en posició vertical sobre superfície suport de fàbrica.
Inclou: Replanteig. Presentació i anivellació. Resolució de les unions del marc als paraments. Muntatge d'elements complementaris.
Criteri d'amidament de projecte: Superfície mesurada segons documentació gràfica de Projecte, deduint els buits de superfície major de 3 m².
Criteri de mesura d'obra: Es mesurarà la superfície realment executada segons especificacions de Projecte, deduint els buits de superfície major de 3 m².

| Codi | Ut | Descripció | Rendiment | Preu | Import |
|---|---|---|---|---|---|
| mt26aaa033a | U | Ancoratge mecànic amb tac de niló i cargol d'acer galvanitzat, de cap aixamfranat. (material) | 4.000 | 0.29 | 1.16 |
| mt26btr040a | m² | Gelosia fixa formada per lamel·les verticals orientables encadellades, d'acer galvanitzat de 0,6 mm d'espessor, acabat pintat al forn de color a escollir, de 200 a 250 mm d'amplada, amb testers de niló d'elevada resistència i pivots d'alumini de 8 mm de diàmetre mínim, allotjats en el marc d'alumini extrudit d'aliatge 6063 amb tractament tèrmic T5, amb accionament manual. (material) | 1.000 | 156.00 | 156.00 |
| op00ato010 |  | Tornavís. | 1.000 | 0.00 | 0.00 |
| mo018 | h | Oficial 1ª serraller. (mà d'obra) | 0.415 | 30.13 | 12.50 |
| mo059 | h | Ajudant serraller. (mà d'obra) | 0.415 | 26.48 | 10.99 |
| % | % | Costos directes complementaris | 2 % | 180.65 | 3.61 |
|  |  | Costos directes |  |  | 184.26 |
