# Vidre imprès

- Propietat de l'arxiu: CYPE INGENIEROS, S.A.
- Format: FIEBDC-3/2002
- Divisa: EUR
- Costos indirectes: 3.00 %
- IVA: 21.00 %

## L Fusteria, manyeria, vidres i proteccions solars

### LV Vidres

#### LVI Impresos

**LVI010** m² Vidre imprès.
Vidre imprès translúcid, de 4 mm d'espessor, incolor, fixat sobre fusteria amb sola mitjançant falques de recolzament perimetrals i laterals, segellat en fred amb silicona sintètica incolora (no acrílica), compatible amb el material suport.
Inclou: Col·locació, calçat, muntatge i ajustament en la fusteria. Segellat final d'estanquitat. Senyalització de les fulles.
Criteri d'amidament de projecte: Superfície de fusteria a envidrar, segons documentació gràfica de Projecte, incloent en cada fulla vidriera les dimensions del bastidor.
Criteri de mesura d'obra: S'amidarà la superfície realment executada segons especificacions de Projecte, sumant, per a cadascuna de les peces, la superfície resultant d'arrodonir per excés cadascuna de les seves arestes a múltiples de 30 mm.

| Codi | Ut | Descripció | Rendiment | Preu | Import |
|---|---|---|---|---|---|
| mt21vim130m | m² | Vidre imprès translúcid, incolor, de 4 mm d'espessor, segons UNE-EN 572-5 i UNE-EN 572-9. (material) | 1.012 | 11.25 | 11.39 |
| mt21vva010 | m | Closa de juntes mitjançant l'aplicació amb pistola de silicona sintètica incolora. (material) | 3.500 | 0.85 | 2.98 |
| mt21vva021 | U | Material auxiliar per la col·locació de vidres. (material) | 1.000 | 1.26 | 1.26 |
| mo055 | h | Oficial 1ª vidrier. (mà d'obra) | 0.285 | 28.33 | 8.07 |
| mo110 | h | Ajudant vidrier. (mà d'obra) | 0.285 | 27.26 | 7.77 |
| % | % | Costos directes complementaris | 2 % | 31.47 | 0.63 |
|  |  | Costos directes |  |  | 32.10 |
