# Lluna de vidre simple

- Propietat de l'arxiu: CYPE INGENIEROS, S.A.
- Format: FIEBDC-3/2002
- Divisa: EUR
- Costos indirectes: 3.00 %
- IVA: 21.00 %

## L Fusteria, manyeria, vidres i proteccions solars

### LV Vidres

#### LVP Simples

**LVP010** m² Lluna de vidre simple.
Lluna incolora, de 10 mm d'espessor, fixada sobre fusteria amb sola mitjançant falques de recolzament perimetrals i laterals, segellat en fred amb silicona sintètica incolora (no acrílica), compatible amb el material suport.
Inclou: Col·locació, calçat, muntatge i ajustament en la fusteria. Segellat final d'estanquitat. Senyalització de les fulles.
Criteri d'amidament de projecte: Superfície de fusteria a envidrar, segons documentació gràfica de Projecte, incloent en cada fulla vidriera les dimensions del bastidor.
Criteri de mesura d'obra: S'amidarà la superfície realment executada segons especificacions de Projecte, sumant, per a cadascuna de les peces, la superfície resultant d'arrodonir per excés cadascuna de les seves arestes a múltiples de 30 mm.

| Codi | Ut | Descripció | Rendiment | Preu | Import |
|---|---|---|---|---|---|
| mt21vpi010e | m² | Lluna incolora, de 10 mm d'espessor. Segons UNE-EN 410 i UNE-EN 673. (material) | 1.006 | 34.98 | 35.19 |
| mt21vva010 | m | Closa de juntes mitjançant l'aplicació amb pistola de silicona sintètica incolora. (material) | 3.500 | 0.85 | 2.98 |
| mt21vva021 | U | Material auxiliar per la col·locació de vidres. (material) | 1.000 | 1.26 | 1.26 |
| mo055 | h | Oficial 1ª vidrier. (mà d'obra) | 0.407 | 28.33 | 11.53 |
| mo110 | h | Ajudant vidrier. (mà d'obra) | 0.407 | 27.26 | 11.09 |
| % | % | Costos directes complementaris | 2 % | 62.05 | 1.24 |
|  |  | Costos directes |  |  | 63.29 |
