# Aïllament tèrmic entre els muntants del mur estructural exterior d'entramat lleuger

- Propietat de l'arxiu: CYPE INGENIEROS, S.A.
- Format: FIEBDC-3/2002
- Divisa: EUR
- Costos indirectes: 3.00 %
- IVA: 21.00 %

## N Aïllaments e impermeabilitzacions

### NA Aïllaments tèrmics

#### NAF Façanes i mitgeres

**NAF120** m² Aïllament tèrmic entre els muntants del mur estructural exterior d'entramat lleuger.
Aïllament tèrmic entre els muntants del mur estructural exterior d'entramat lleuger de perfils d'acer galvanitzat (light steel framing), amb panell de llana mineral semirígid, no revestit, de 120 mm d'espessor, segons UNE-EN 13162, resistència tèrmica 3,75 m²K/W, conductivitat tèrmica 0,032 W/(mK).
Inclou: Tall i preparació de l'aïllament. Col·locació de l'aïllament.
Criteri d'amidament de projecte: Superfície mesurada segons documentació gràfica de Projecte.
Criteri de mesura d'obra: Es mesurarà la superfície realment executada segons especificacions de Projecte.

| Codi | Ut | Descripció | Rendiment | Preu | Import |
|---|---|---|---|---|---|
| mt16lra080ta | m² | Panell de llana mineral semirígid, no revestit, de 120 mm d'espessor, segons UNE-EN 13162, resistència tèrmica 3,75 m²K/W, conductivitat tèrmica 0,032 W/(mK), Euroclasse A1 de reacció al foc segons UNE-EN 13501-1 i factor de resistència a la difusió del vapor d'aigua 1, amb codi de designació MW-EN 13162-T4-WS-WL(P)-AFr5. (material) | 1.050 | 14.80 | 15.54 |
| mo054 | h | Oficial 1ª muntador d'aïllaments. (mà d'obra) | 0.157 | 29.34 | 4.61 |
| mo101 | h | Ajudant muntador d'aïllaments. (mà d'obra) | 0.157 | 25.28 | 3.97 |
| % | % | Costos directes complementaris | 2 % | 24.12 | 0.48 |
|  |  | Costos directes |  |  | 24.60 |
