# Aïllament acústic a soroll aeri i d'impacte sota terres de fusta i laminats, amb làmines viscoelàstiques

- Propietat de l'arxiu: CYPE INGENIEROS, S.A.
- Format: FIEBDC-3/2002
- Divisa: EUR
- Costos indirectes: 3.00 %
- IVA: 21.00 %

## N Aïllaments e impermeabilitzacions

### NB Aïllaments acústics

#### NBM Sòls de fusta i laminats

**NBM050** m² Aïllament acústic a soroll aeri i d'impacte sota terres de fusta i laminats, amb làmines viscoelàstiques.
Aïllament acústic a soroll aeri i d'impacte sota terres de fusta i laminats, amb làmines viscoelàstiques d'alta densitat, de 2,5 mm d'espessor i desolidarització perimetral realitzada amb el mateix material aïllant. Col·locació en obra: a testa. Inclús cinta viscoelàstica autoadhesiva, per closa de juntes.
Criteri de valoració econòmica: El preu no inclou el sòl de fusta o laminat.
Inclou: Neteja i preparació de la superfície suport. Col·locació de l'aïllament sobre la superfície suport. Tall de l'aïllament. Segellat de juntes i unions.
Criteri d'amidament de projecte: Superfície mesurada segons documentació gràfica de Projecte.
Criteri de mesura d'obra: Es mesurarà la superfície realment executada segons especificacions de Projecte.

| Codi | Ut | Descripció | Rendiment | Preu | Import |
|---|---|---|---|---|---|
| mt16pts020fbb | m² | Làmina viscoelàstica d'alta densitat, de 2,5 mm d'espessor; amb 34 dB d'índex global de reducció acústica, Rw. (material) | 1.150 | 5.39 | 6.20 |
| mt16pnc010a | m | Cinta viscoelàstica autoadhesiva, amb autoprotecció d'alumini, de 50 mm d'amplada i de 1,5 mm d'espessor, per closa de juntes. (material) | 0.100 | 0.80 | 0.08 |
| mo054 | h | Oficial 1ª muntador d'aïllaments. (mà d'obra) | 0.131 | 29.34 | 3.84 |
| mo101 | h | Ajudant muntador d'aïllaments. (mà d'obra) | 0.131 | 25.28 | 3.31 |
| % | % | Costos directes complementaris | 2 % | 13.43 | 0.27 |
|  |  | Costos directes |  |  | 13.70 |
