# Drenatge de càmera d'aire ventilada en tancament de façana

- Propietat de l'arxiu: CYPE INGENIEROS, S.A.
- Format: FIEBDC-3/2002
- Divisa: EUR
- Costos indirectes: 3.00 %
- IVA: 21.00 %

## N Aïllaments e impermeabilitzacions

### ND Drenatges

#### NDF Façanes

**NDF100** m Drenatge de càmera d'aire ventilada en tancament de façana.
Drenatge de cambra d'aire ventilada en tancament de façana, amb tub de desguàs de PVC col·locat en orificis practicats en el full exterior del tancament, per a evacuació directa a l'exterior de l'aigua filtrada o condensada en la cambra d'aire, recollida a través de canal de drenatge realitzat "in situ", amb forma de mitja canya, amb morter de ciment, industrial, amb additiu hidròfug, M-15, acabat brunyit, i impermeabilitzat amb un revestiment elàstic a base de copolímers, aplicat en capes successives amb corró o brotxa.
Inclou: Replanteig i realització d'orifici de desguàs en el full exterior del tancament. Col·locació i fixació del tub. Execució amb morter de l'angle a mitja canya. Aplicació de les capes de revestiment impermeabilitzant.
Criteri d'amidament de projecte: Longitud mesurada segons documentació gràfica de Projecte.
Criteri de mesura d'obra: Es mesurarà la longitud realment executada segons especificacions de Projecte.

| Codi | Ut | Descripció | Rendiment | Preu | Import |
|---|---|---|---|---|---|
| mt36tie010aa | m | Tub de PVC, sèrie B, de 32 mm de diàmetre i 3 mm de gruix, amb extrem atrompetat, segons UNE-EN 1329-1. (material) | 0.200 | 1.35 | 0.27 |
| mt08aaa010a | m³ | Aigua. (material) | 0.006 | 1.50 | 0.01 |
| mt09mif010la | t | Morter industrial per a obra de paleta, de ciment, color gris, amb additiu hidròfug, categoria M-15 (resistència a compressió 15 N/mm²), subministrat en sacs, segons UNE-EN 998-2. (material) | 0.019 | 73.55 | 1.40 |
| mt28rco010d | kg | Revestiment elàstic, color vermell teula, a base de copolímers acrílics en dispersió aquosa, 1,35 g/cm³ de densitat i 110-130 poises de viscositat Brookfield RVT a 20 °C, segons UNE 53413 i UNE 53410. (material) | 1.000 | 4.30 | 4.30 |
| mo113 | h | Peó ordinari construcció. (mà d'obra) | 0.228 | 23.81 | 5.43 |
| % | % | Costos directes complementaris | 2 % | 11.41 | 0.23 |
|  |  | Costos directes |  |  | 11.64 |
