# Sistema "BIODRY", de protecció enfront de la humitat i assecat de murs

- Propietat de l'arxiu: CYPE INGENIEROS, S.A.
- Format: FIEBDC-3/2002
- Divisa: EUR
- Costos indirectes: 3.00 %
- IVA: 21.00 %

## N Aïllaments e impermeabilitzacions

### NH Tractament d'humitats per capil·laritat

#### NHD Dispositius

**NHD010** U Sistema "BIODRY", de protecció enfront de la humitat i assecat de murs.
Sistema "BIODRY", de protecció enfront de la humitat i assecat de murs, per a una superfície construïda en planta d'entre 201 i 250 m², format per un o diversos dispositius murals de 11x24x6 cm, amb un radi d'acció d'entre 12,5 i 22,5 m, segons estudi previ de la geometria de la planta, apte per a qualsevol material i gruix de mur.
Inclou: Inspecció visual i toma de dades. Redacció de l'informe tècnic. Instal·lació del sistema.
Criteri d'amidament de projecte: Nombre d'unitats previstes, segons documentació gràfica de Projecte.
Criteri de mesura d'obra: Es mesurarà el nombre d'unitats realment executades segons especificacions de Projecte.

| Codi | Ut | Descripció | Rendiment | Preu | Import |
|---|---|---|---|---|---|
| mt15dry005 | U | Transport i supervisió periòdica de sistema "BIODRY", de protecció enfront de la humitat i assecat de murs. (material) | 1.000 | 1260.00 | 1260.00 |
| mt15dry010f | U | Sistema "BIODRY", de protecció enfront de la humitat i assecat de murs, per a una superfície construïda en planta d'entre 201 i 250 m², format per un o diversos dispositius murals de 11x24x6 cm, amb un radi d'acció d'entre 12,5 i 22,5 m, segons estudi previ de la geometria de la planta, apte per a qualsevol material i gruix de mur. (material) | 1.000 | 10833.40 | 10833.40 |
| mo011 | h | Oficial 1ª muntador. (mà d'obra) | 3.884 | 29.34 | 113.96 |
| mo080 | h | Ajudant muntador. (mà d'obra) | 3.884 | 25.28 | 98.19 |
| % | % | Costos directes complementaris | 2 % | 12305.55 | 246.11 |
|  |  | Costos directes |  |  | 12551.66 |
