# Injecció a pressió en murs de maçoneria o de fàbrica de maó ceràmic massís, per a tractament d'humitats per capil·laritat. Sistema Maxclear Injection "DRIZORO"

- Propietat de l'arxiu: CYPE INGENIEROS, S.A.
- Format: FIEBDC-3/2002
- Divisa: EUR
- Costos indirectes: 3.00 %
- IVA: 21.00 %

## N Aïllaments e impermeabilitzacions

### NH Tractament d'humitats per capil·laritat

#### NHI Barreres químiques

**NHI050** U Injecció a pressió en murs de maçoneria o de fàbrica de maó ceràmic massís, per a tractament d'humitats per capil·laritat. Sistema Maxclear Injection "DRIZORO".
Injecció a pressió d'emulsió a base de silans i siloxans, Maxclear Injection "DRIZORO", diluïda amb un 15% a 20% d'aigua, prèvia realització de perforacions amb un angle d'inclinació entre 15° i 30° partint dels junts, en murs de maçoneria o de fàbrica de maó ceràmic massís, per a tractament d'humitats per capil·laritat. Inclús morter tixòtrop, d'enduriment ràpid, Maxrest "DRIZORO", per al segellat de forats.
Criteri de valoració econòmica: El preu no inclou la preparació de la superfície suport ni la realització del revestiment posterior.
Inclou: Replanteig de les perforacions. Perforació. Neteja de la pols resultant. Col·locació dels broquets d'injecció. Injecció fins a la saturació. Retirada de les boqueres d'injecció. Reblert de les perforacions. Neteja de les restes generades.
Criteri d'amidament de projecte: Nombre d'unitats previstes, segons documentació gràfica de Projecte.
Criteri de mesura d'obra: Es mesurarà el nombre d'unitats realment executades segons especificacions de Projecte.

| Codi | Ut | Descripció | Rendiment | Preu | Import |
|---|---|---|---|---|---|
| mt09dmr030c | kg | Emulsió a base de silans i siloxans, Maxclear Injection "DRIZORO", per a aplicar a pressió, per a tractament d'humitats per capil·laritat. (material) | 0.001 | 99.16 | 0.10 |
| mt08aaa010a | m³ | Aigua. (material) | 0.006 | 1.50 | 0.01 |
| mt09red090c | kg | Morter tixòtrop, d'enduriment ràpid (20 minuts) i retracció compensada, Maxrest "DRIZORO" amb una resistència a compressió a 28 dies major o igual a 45 N/mm² i un mòdul d'elasticitat major o igual a 20000 N/mm², classe R4, tipus CC, segons UNE-EN 1504-3, Euroclasse A1 de reacció al foc, segons UNE-EN 13501-1, compost per ciments especials, àrids de granulometria seleccionada i additius, exempt de clorurs. (material) | 0.009 | 1.57 | 0.01 |
| mq06eim050 | h | Equip per a injeccions, amb filtres d'alta pressió. (maquinària) | 0.174 | 10.30 | 1.79 |
| op00tal010 |  | Trepant. | 1.000 | 0.00 | 0.00 |
| mo032 | h | Oficial 1ª aplicador de productes impermeabilitzants. (mà d'obra) | 0.194 | 29.67 | 5.76 |
| mo070 | h | Ajudant aplicador de productes impermeabilitzants. (mà d'obra) | 0.388 | 26.39 | 10.24 |
| % | % | Costos directes complementaris | 2 % | 17.91 | 0.36 |
|  |  | Costos directes |  |  | 18.27 |
