# Reparació d'impermeabilització de cobertes planes. Sistema Dry120 "REVESTECH"

- Propietat de l'arxiu: CYPE INGENIEROS, S.A.
- Format: FIEBDC-3/2002
- Divisa: EUR
- Costos indirectes: 3.00 %
- IVA: 21.00 %

## N Aïllaments e impermeabilitzacions

### NI Impermeabilitzacions

#### NIQ Cobertes planes

**NIQ102** m² Reparació d'impermeabilització de cobertes planes. Sistema Dry120 "REVESTECH".
Reparació d'impermeabilització de cobertes planes. Sistema Dry120 "REVESTECH", format per làmina impermeabilitzant flexible tipus EVAC, Dry120 30 "REVESTECH", composta d'un doble full de poliolefina termoplàstica amb acetat de vinil etilè, amb ambdues cares revestides de fibres de polièster no teixides, de 1,25 mm d'espessor i 525 g/m², subministrada en rotllos de 1,5 m d'amplada i 30 m de longitud, fixada al suport amb adhesiu cimentós millorat, deformable i tixòtrop, C2 TE S1 estès amb plana dentada. Inclús complements de reforç en tractament de punts singulars mitjançant l'ús de peces especials "REVESTECH" per a la resolució d'angles interns Dry50 Cornerin, resolució d'unions amb banda Dry50 Banda 13x30, resolució de trobades amb paraments amb bandes perimetrals Dry80 Banda 20 i Corner Band, i segellat de junts amb Seal Plus.
Criteri de valoració econòmica: El preu inclou la preparació de la superfície suport, però no inclou el paviment.
Inclou: Retirada del sòcol. Picat del material d'unió. Obertura de la frega. Retirada i arreplegat de enderrocs. Neteja de les restes de l'obra. Càrrega manual d'enderrocs sobre camió o contenidor. Neteja de la superfície suport. Col·locació de la impermeabilització. Resolució dels punts singulars. Segellat de junts.
Criteri d'amidament de projecte: Superfície mesurada en projecció horitzontal, segons documentació gràfica de Projecte, des de les cares interiors dels ampits o plastrons perimetrals que la limiten.
Criteri de mesura d'obra: Es mesurarà, en projecció horitzontal, la superfície realment executada segons especificacions de Projecte, des de les cares interiors dels ampits o plastrons perimetrals que la limiten.

| Codi | Ut | Descripció | Rendiment | Preu | Import |
|---|---|---|---|---|---|
| mt09mcm060a | kg | Adhesiu cimentós millorat, C2 TE S1, segons UNE-EN 12004, deformable, amb lliscament reduït i temps obert ampliat, color gris, a base de ciment, àrids de granulometria fina, resines sintètiques i additius especials, amb propietats tixòtropes i de enduriment sense retracció. (material) | 0.600 | 0.83 | 0.50 |
| mt15rev012a | m² | Làmina impermeabilitzant flexible tipus EVAC, Dry120 30 "REVESTECH", composta d'un doble full de poliolefina termoplàstica amb acetat de vinil etilè, amb ambdues cares revestides de fibres de polièster no teixides, de 1,25 mm d'espessor i 525 g/m², subministrada en rotllos de 1,5 m d'amplada i 30 m de longitud, segons UNE-EN 13956. (material) | 1.100 | 17.55 | 19.31 |
| mt15rev170c | kg | Adhesiu a base de poliuretà, Seal Plus "REVESTECH", color marró, per la closa de juntes. (material) | 0.050 | 19.37 | 0.97 |
| mt15rev058l | m | Banda de reforç per a làmina impermeabilitzant flexible tipus EVAC, Dry50 Banda 13x30 "REVESTECH", de 127 mm d'amplada, composta d'un doble full de poliolefina termoplàstica amb acetat de vinil etilè, amb ambdues cares revestides de fibres de polièster no teixides, de 0,52 mm d'espessor i 335 g/m². (material) | 0.250 | 3.50 | 0.88 |
| mt15rev040ea | m | Banda de reforç per a làmina impermeabilitzant flexible tipus EVAC, Dry80 Banda 20 "REVESTECH", de 180 mm d'amplada, composta d'un doble full de poliolefina termoplàstica amb acetat de vinil etilè, amb ambdues cares revestides de fibres de polièster no teixides, de 0,8 mm d'espessor i 625 g/m², subministrada en rotllos de 30 m de longitud. (material) | 0.100 | 4.84 | 0.48 |
| mt15rev045c | m | Banda de reforç de trobades a 90° entre paraments per a làmina impermeabilitzant flexible tipus EVAC, Corner Band "REVESTECH", de 127 mm d'amplada, composta d'un doble full de poliolefina termoplàstica amb acetat de vinil etilè, amb ambdues cares revestides de fibres de polièster no teixides, de 0,8 mm d'espessor i 625 g/m², subministrada en rotllos de 30 m de longitud. (material) | 0.100 | 5.43 | 0.54 |
| mt15rev065b | U | Complement per a reforç de punts singulars en tractaments impermeabilitzants mitjançant peces per a la resolució d'angles interns, Dry50 Cornerin "REVESTECH". (material) | 0.020 | 8.21 | 0.16 |
| mo029 | h | Oficial 1ª aplicador de làmines impermeabilitzants. (mà d'obra) | 0.423 | 28.42 | 12.02 |
| mo067 | h | Ajudant aplicador de làmines impermeabilitzants. (mà d'obra) | 0.423 | 25.28 | 10.69 |
| % | % | Costos directes complementaris | 2 % | 45.55 | 0.91 |
|  |  | Costos directes |  |  | 46.46 |
