# Impermeabilització líquida, per a reparació de cobertes de difícil accés. Sistema MasterSeal Roof 2160 "MBCC de Sika"

- Propietat de l'arxiu: CYPE INGENIEROS, S.A.
- Format: FIEBDC-3/2002
- Divisa: EUR
- Costos indirectes: 3.00 %
- IVA: 21.00 %

## N Aïllaments e impermeabilitzacions

### NL Impermeabilitzacions líquides

#### NLG Cobertes, galeries i balcons

**NLG090** m² Impermeabilització líquida, per a reparació de cobertes de difícil accés. Sistema MasterSeal Roof 2160 "MBCC de Sika".
Impermeabilització líquida, per a reparació de cobertes de difícil accés, de 2 a 2,5 mm de gruix total, sobre superfície suport de ceràmica vitrificada. Sistema MasterSeal Roof 2160 "MBCC de Sika" format per impermeabilitzant líquid, MasterSeal M 860 "MBCC de Sika", de color gris, prèvia aplicació d'emprimació incolora, MasterSeal P 682 "MBCC de Sika"; i segellat de la impermeabilització amb membrana elàstica impermeabilitzant color a escollir, MasterSeal TC 259 "MBCC de Sika".
Inclou: Neteja de la superfície suport. Aplicació de l'emprimació. Resolució dels punts singulars. Aplicació de l'impermeabilitzant. Aplicació de la capa de segellat.
Criteri d'amidament de projecte: Superfície mesurada en projecció horitzontal, segons documentació gràfica de Projecte, des de les cares interiors dels ampits o plastrons perimetrals que la limiten.
Criteri de mesura d'obra: Es mesurarà, en projecció horitzontal, la superfície realment executada segons especificacions de Projecte, des de les cares interiors dels ampits o plastrons perimetrals que la limiten.

| Codi | Ut | Descripció | Rendiment | Preu | Import |
|---|---|---|---|---|---|
| mt15bas120k | kg | Emprimació incolora, MasterSeal P 682 "MBCC de Sika", a base de silà monocomponent i dissolvents, amb resistència als raigs UV, per aplicar sobre superfície suport de ceràmica vitrificada amb un drap. (material) | 0.050 | 44.63 | 2.23 |
| mt15bas165a | kg | Impermeabilitzant líquid, MasterSeal M 860 "MBCC de Sika", de color gris, de dos components a base de resina de poliurea sense dissolvents i pigments, permeable al vapor d'aigua, amb duresa Shore A aproximada de 75, segons UNE-EN ISO 868 i elongació a ruptura >= 700%, segons UNE-EN ISO 8339, per a aplicar amb plana dentada, per conformar una membrana impermeable en cobertes planes o inclinades, segons UNE-EN 13813. (material) | 1.500 | 16.23 | 24.35 |
| mt15bas150b | kg | Membrana elàstica impermeabilitzant color a escollir, MasterSeal TC 259 "MBCC de Sika", compost per poliuretà alifàtic monocomponent i dissolvents, amb resistència als raigs UV, d'aplicació com a capa d'acabat elàstica per a protecció enfront de la intempèrie, en el sistema MasterSeal Roof d'impermeabilització vista de cobertes. (material) | 0.200 | 16.63 | 3.33 |
| op00tal020 |  | Trepant amb batedora. | 1.000 | 0.00 | 0.00 |
| mo032 | h | Oficial 1ª aplicador de productes impermeabilitzants. (mà d'obra) | 0.558 | 28.42 | 15.86 |
| mo070 | h | Ajudant aplicador de productes impermeabilitzants. (mà d'obra) | 0.558 | 25.28 | 14.11 |
| % | % | Costos directes complementaris | 2 % | 59.88 | 1.20 |
|  |  | Costos directes |  |  | 61.08 |
