# Impermeabilització líquida de cobertes. Sistema Isolpur Plus "WÜRTH"

- Propietat de l'arxiu: CYPE INGENIEROS, S.A.
- Format: FIEBDC-3/2002
- Divisa: EUR
- Costos indirectes: 3.00 %
- IVA: 21.00 %

## N Aïllaments e impermeabilitzacions

### NL Impermeabilitzacions líquides

#### NLG Cobertes, galeries i balcons

**NLG272** m² Impermeabilització líquida de cobertes. Sistema Isolpur Plus "WÜRTH".
Impermeabilització líquida de cobertes, sobre superfície suport de rajoles ceràmiques. Sistema Isolpur Plus "WÜRTH" format per tres capes de revestiment impermeabilitzant, Isolpur Plus "WÜRTH", a base de poliuretà alifàtic, incolor, amb resistència a la intempèrie, a l'envelliment i als rajos UV, 0,9 kg/m², prèvia emprimació amb una mescla d'emprimació, PU Primer "WÜRTH", 0,055 kg/m² i additiu a base de silans i siloxans, PU Aditor "WÜRTH", 0,009 kg/m².
Inclou: Neteja de la superfície suport. Aplicació de l'emprimació. Aplicació de l'impermeabilitzant.
Criteri d'amidament de projecte: Superfície mesurada en projecció horitzontal, segons documentació gràfica de Projecte, des de les cares interiors dels ampits o plastrons perimetrals que la limiten.
Criteri de mesura d'obra: Es mesurarà, en projecció horitzontal, la superfície realment executada segons especificacions de Projecte, des de les cares interiors dels ampits o plastrons perimetrals que la limiten.

| Codi | Ut | Descripció | Rendiment | Preu | Import |
|---|---|---|---|---|---|
| mt15wur140a | kg | Emprimació, PU Primer "WÜRTH". (material) | 0.055 | 24.07 | 1.32 |
| mt15wur150a | kg | Additiu a base de silans i siloxans, PU Aditor "WÜRTH". (material) | 0.009 | 164.92 | 1.48 |
| mt15wur160a | kg | Revestiment impermeabilitzant, Isolpur Plus "WÜRTH", a base de poliuretà alifàtic, incolor, amb resistència a la intempèrie, a l'envelliment i als rajos UV. (material) | 0.900 | 33.05 | 29.75 |
| op00tal020 |  | Trepant amb batedora. | 1.000 | 0.00 | 0.00 |
| mo032 | h | Oficial 1ª aplicador de productes impermeabilitzants. (mà d'obra) | 0.133 | 28.42 | 3.78 |
| mo070 | h | Ajudant aplicador de productes impermeabilitzants. (mà d'obra) | 0.133 | 25.28 | 3.36 |
| % | % | Costos directes complementaris | 2 % | 39.69 | 0.79 |
|  |  | Costos directes |  |  | 40.48 |
