# Impermeabilització líquida, per a reparació de cobertes arquitectòniques, aplicació mecànica en calent. Sistema MasterSeal Roof "MBCC de Sika"

- Propietat de l'arxiu: CYPE INGENIEROS, S.A.
- Format: FIEBDC-3/2002
- Divisa: EUR
- Costos indirectes: 3.00 %
- IVA: 21.00 %

## N Aïllaments e impermeabilitzacions

### NL Impermeabilitzacions líquides

#### NLG Cobertes, galeries i balcons

**NLG310** m² Impermeabilització líquida, per a reparació de cobertes arquitectòniques, aplicació mecànica en calent. Sistema MasterSeal Roof "MBCC de Sika".
Impermeabilització líquida, per a reparació de cobertes arquitectòniques, per revestir, de 2 a 2,5 mm de gruix total, sobre superfície suport de material bituminós. Sistema MasterSeal Roof 2103 "MBCC de Sika" format per impermeabilitzant líquid, MasterSeal M 803 "MBCC de Sika", de color gris, aplicat mitjançant sistema de projecció mecànica en calenta, prèvia emprimació amb MasterSeal P 698 "MBCC de Sika", i aplicació de MasterSeal P 691 "MBCC de Sika" com pont d'unió.
Inclou: Neteja de la superfície suport. Aplicació de l'emprimació. Aplicació de l'emprimació que actua com a pont d'unió. Resolució dels punts singulars. Aplicació mecànica en calent de l'impermeabilitzant.
Criteri d'amidament de projecte: Superfície mesurada en projecció horitzontal, segons documentació gràfica de Projecte, des de les cares interiors dels ampits o plastrons perimetrals que la limiten.
Criteri de mesura d'obra: Es mesurarà, en projecció horitzontal, la superfície realment executada segons especificacions de Projecte, des de les cares interiors dels ampits o plastrons perimetrals que la limiten.

| Codi | Ut | Descripció | Rendiment | Preu | Import |
|---|---|---|---|---|---|
| mt15bas120n | kg | Emprimació incolora, MasterSeal P 698 "MBCC de Sika", a base de resina de poliuretà monocomponent i dissolvents, per aplicar sobre superfície suport bituminosa (làmines impermeabilitzants asfàltiques) amb rasclet de goma i corró de pèl curt. (material) | 0.100 | 20.21 | 2.02 |
| mt15bas120m | kg | Emprimació incolora, MasterSeal P 691 "MBCC de Sika", a base de resina de poliuretà monocomponent i dissolvents, per aplicar sobre PVC, EPDM, fusta, polièster o fibrociment, sobre membranes projectades tipus MasterSeal o com pont d'unió amb rasclet de goma i corró de pèl curt. (material) | 0.100 | 16.19 | 1.62 |
| mt15bas160a | kg | Impermeabilitzant líquid, MasterSeal M 803 "MBCC de Sika", de color gris, de dos components a base de resina de poliuretà, per a aplicar mitjançant sistema de projecció mecànica en calenta, per conformar una membrana impermeable en cobertes planes o inclinades. (material) | 2.200 | 10.76 | 23.67 |
| mq06pyp010 | h | Equip complet per projecció de productes impermeabilitzants líquids en calent. (maquinària) | 0.232 | 2.68 | 0.62 |
| op00tal020 |  | Trepant amb batedora. | 1.000 | 0.00 | 0.00 |
| mo032 | h | Oficial 1ª aplicador de productes impermeabilitzants. (mà d'obra) | 0.319 | 28.42 | 9.07 |
| mo070 | h | Ajudant aplicador de productes impermeabilitzants. (mà d'obra) | 0.319 | 25.28 | 8.06 |
| % | % | Costos directes complementaris | 2 % | 45.06 | 0.90 |
|  |  | Costos directes |  |  | 45.96 |
