# Impermeabilització líquida de cobertes. Sistema Pumaflex "GRUPO PUMA"

- Propietat de l'arxiu: CYPE INGENIEROS, S.A.
- Format: FIEBDC-3/2002
- Divisa: EUR
- Costos indirectes: 3.00 %
- IVA: 21.00 %

## N Aïllaments e impermeabilitzacions

### NL Impermeabilitzacions líquides

#### NLG Cobertes, galeries i balcons

**NLG170** m² Impermeabilització líquida de cobertes. Sistema Pumaflex "GRUPO PUMA".
Impermeabilització líquida de cobertes. Sistema Pumaflex "GRUPO PUMA" format per dues capes de massilla de cautxú acrílic, Pumaflex "GRUPO PUMA", color blanc; i feltre de fibra de vidre, Mallaflex "GRUPO PUMA"; prèvia resolució de punts singulars amb els mateixos materials i realització d'angle còncau, a mitja canya, en la trobada de la coberta amb paraments verticals amb morter reparador, reforçat amb fibres, resistent als sulfats, Morcemrest RF35 "GRUPO PUMA", classe R3, tipus CC, segons UNE-EN 1504-3.
Inclou: Neteja de la superfície suport. Armat de la superfície. Resolució dels punts singulars. Aplicació de l'impermeabilitzant.
Criteri d'amidament de projecte: Superfície mesurada en projecció horitzontal, segons documentació gràfica de Projecte, des de les cares interiors dels ampits o plastrons perimetrals que la limiten.
Criteri de mesura d'obra: Es mesurarà, en projecció horitzontal, la superfície realment executada segons especificacions de Projecte, des de les cares interiors dels ampits o plastrons perimetrals que la limiten.

| Codi | Ut | Descripció | Rendiment | Preu | Import |
|---|---|---|---|---|---|
| mt28mrp011b | kg | Morter reparador, reforçat amb fibres, resistent als sulfats, de molt alta resistència mecànica i retracció compensada, Morcemrest RF35 "GRUPO PUMA", amb una resistència a compressió a 28 dies major o igual a 40 N/mm² i un mòdul d'elasticitat major o igual a 17000 N/mm², classe R3, tipus CC, segons UNE-EN 1504-3, Euroclasse A1 de reacció al foc, segons UNE-EN 13501-1, compost per ciments especials, àrids seleccionats, additius i fibres, aplicat en espessors de fins 35 mm en vertical i 75 mm en horitzontal. (material) | 1.500 | 0.71 | 1.07 |
| mt15igp020a | l | Massilla de cautxú acrílic, Pumaflex "GRUPO PUMA", color blanc, composta per una dispersió aquosa de copolímers acrílics, càrregues d'elevada resistència mecànica, additius i pigments. (material) | 1.500 | 4.28 | 6.42 |
| mt15igp021a | m² | Feltre de fibra de vidre, Mallaflex "GRUPO PUMA", para impermeabilització amb cautxú acrílic. (material) | 1.200 | 1.14 | 1.37 |
| op00tal020 |  | Trepant amb batedora. | 1.000 | 0.00 | 0.00 |
| mo032 | h | Oficial 1ª aplicador de productes impermeabilitzants. (mà d'obra) | 0.173 | 28.42 | 4.92 |
| mo070 | h | Ajudant aplicador de productes impermeabilitzants. (mà d'obra) | 0.173 | 25.28 | 4.37 |
| % | % | Costos directes complementaris | 2 % | 18.15 | 0.36 |
|  |  | Costos directes |  |  | 18.51 |
