# Impermeabilització líquida, per a reparació de cobertes amb paviment ceràmic. Sistema Morcem Cover Transparente "GRUPO PUMA"

- Propietat de l'arxiu: CYPE INGENIEROS, S.A.
- Format: FIEBDC-3/2002
- Divisa: EUR
- Costos indirectes: 3.00 %
- IVA: 21.00 %

## N Aïllaments e impermeabilitzacions

### NL Impermeabilitzacions líquides

#### NLG Cobertes, galeries i balcons

**NLG175** m² Impermeabilització líquida, per a reparació de cobertes amb paviment ceràmic. Sistema Morcem Cover Transparente "GRUPO PUMA".
Impermeabilització líquida, per a reparació de cobertes amb paviment ceràmic. Sistema Morcem Cover Transparente "GRUPO PUMA" format per revestiment continu elàstic impermeabilitzant, Morcem Elastic PM Transparente "GRUPO PUMA", transparent, diluït amb un 5% de diluent "GRUPO PUMA", a base de xilè, 0,9 kg/m², aplicat en capes successives, endurit superficialment mitjançant espolsada amb sorra de sílice natural, rentada i assecada al forn, de granulometria compresa entre 0,6 i 0,8 mm.
Inclou: Neteja de la superfície suport. Preparació de la mescla. Resolució dels punts singulars. Empolvorament amb àrid de sílice. Aplicació de l'impermeabilitzant.
Criteri d'amidament de projecte: Superfície mesurada en projecció horitzontal, segons documentació gràfica de Projecte, des de les cares interiors dels ampits o plastrons perimetrals que la limiten.
Criteri de mesura d'obra: Es mesurarà, en projecció horitzontal, la superfície realment executada segons especificacions de Projecte, des de les cares interiors dels ampits o plastrons perimetrals que la limiten.

| Codi | Ut | Descripció | Rendiment | Preu | Import |
|---|---|---|---|---|---|
| mt15igp031a | kg | Revestiment continu elàstic impermeabilitzant, Morcem Elastic PM Transparente "GRUPO PUMA", transparent, a base de poliuretà alifàtic, amb resistència als raigs UV, als àlcalis i a la intempèrie, per a aplicar amb brotxa, corró o pistola. (material) | 0.900 | 31.04 | 27.94 |
| mt15igp002b | l | Diluent "GRUPO PUMA", a base de xilè. (material) | 0.045 | 4.54 | 0.20 |
| mt01arp015b | kg | Sorra de sílice natural, rentada i assecada al forn, de granulometria compresa entre 0,6 i 0,8 mm, presentada en sacs. (material) | 0.400 | 0.15 | 0.06 |
| op00tal020 |  | Trepant amb batedora. | 1.000 | 0.00 | 0.00 |
| mo032 | h | Oficial 1ª aplicador de productes impermeabilitzants. (mà d'obra) | 0.106 | 28.42 | 3.01 |
| mo070 | h | Ajudant aplicador de productes impermeabilitzants. (mà d'obra) | 0.106 | 25.28 | 2.68 |
| % | % | Costos directes complementaris | 2 % | 33.89 | 0.68 |
|  |  | Costos directes |  |  | 34.57 |
