# Impermeabilització líquida de cobertes. Sistema Weberdry Parking "WEBER"

- Propietat de l'arxiu: CYPE INGENIEROS, S.A.
- Format: FIEBDC-3/2002
- Divisa: EUR
- Costos indirectes: 3.00 %
- IVA: 21.00 %

## N Aïllaments e impermeabilitzacions

### NL Impermeabilitzacions líquides

#### NLG Cobertes, galeries i balcons

**NLG260** m² Impermeabilització líquida de cobertes. Sistema Weberdry Parking "WEBER".
Impermeabilització líquida de cobertes. Sistema Weberdry Parking "WEBER" format per membrana elàstica impermeabilitzant, monocomponent a base de poliuretà amb base dissolvent, Weberdry Pur Seal "WEBER", (2,5 kg/m²), endurida superficialment mitjançant espolsada amb àrid de quars natural, de granulometria compresa entre 0,4 i 0,9 mm, prèvia aplicació d'emprimació, Weberprim EP2k "WEBER", (0,15 l/m²), col·locació de malla en tota la superfície i en punts singulars, geotèxtil de polièster Weberdry Fabric 65 "WEBER", acabat amb dues mans de vernís de poliuretà alifàtic monocomponent, Weberdry Pur Coat Traffic "WEBER", color blanc, (0,5 l/m²).
Inclou: Neteja de la superfície suport. Aplicació de l'emprimació. Armat de la superfície. Aplicació de l'impermeabilitzant. Empolvorat amb àrid de quars. Aplicació de les mans d'acabat.
Criteri d'amidament de projecte: Superfície mesurada en projecció horitzontal, segons documentació gràfica de Projecte, des de les cares interiors dels ampits o plastrons perimetrals que la limiten.
Criteri de mesura d'obra: Es mesurarà, en projecció horitzontal, la superfície realment executada segons especificacions de Projecte, des de les cares interiors dels ampits o plastrons perimetrals que la limiten.

| Codi | Ut | Descripció | Rendiment | Preu | Import |
|---|---|---|---|---|---|
| mt09moc007a | kg | Emprimació, Weberprim EP2k "WEBER", per a l'adherència de morters autoanivellants a suports cimentosos. (material) | 0.150 | 23.30 | 3.50 |
| mt15web070a | kg | Membrana elàstica impermeabilitzant, monocomponent a base de poliuretà amb base dissolvent, Weberdry Pur Seal "WEBER", permeable al vapor d'aigua. (material) | 2.500 | 11.73 | 29.33 |
| mt15web020a | m² | Geotèxtil de polièster Weberdry Fabric 65 "WEBER". (material) | 1.200 | 4.11 | 4.93 |
| mt01arg030a | kg | Àrid de quars natural, de granulometria compresa entre 0,4 i 0,9 mm. (material) | 0.500 | 0.80 | 0.40 |
| mt15web090a | kg | Vernís de poliuretà alifàtic monocomponent, Weberdry Pur Coat Traffic "WEBER", color blanc, amb resistència als raigs UV, a la intempèrie, a l'abrasió i al trànsit rodat intens. (material) | 0.500 | 28.52 | 14.26 |
| op00tal020 |  | Trepant amb batedora. | 1.000 | 0.00 | 0.00 |
| mo032 | h | Oficial 1ª aplicador de productes impermeabilitzants. (mà d'obra) | 0.279 | 28.42 | 7.93 |
| mo070 | h | Ajudant aplicador de productes impermeabilitzants. (mà d'obra) | 0.279 | 25.28 | 7.05 |
| % | % | Costos directes complementaris | 2 % | 67.40 | 1.35 |
|  |  | Costos directes |  |  | 68.75 |
