# Sistema multifunció "REVESTECH" sota paviment ceràmic o de pedra natural

- Propietat de l'arxiu: CYPE INGENIEROS, S.A.
- Format: FIEBDC-3/2002
- Divisa: EUR
- Costos indirectes: 3.00 %
- IVA: 21.00 %

## N Aïllaments e impermeabilitzacions

### NM Sistemes multifunció

#### NMN Terres

**NMN010** m² Sistema multifunció "REVESTECH" sota paviment ceràmic o de pedra natural.
Sistema multifunció "REVESTECH" sota paviment ceràmic o de pedra natural, format per geomembrana, Acu Dry200 20 "REVESTECH", de 2 mm d'espessor i 950 g/m², formada per 4 capes diferents, que compleixen la funció de desolidarització, impermeabilització, aïllament acústic a soroll d'impacte i compensació de la pressió de vapor d'aigua del suport, fixada al suport amb adhesiu cimentós millorat, C2 TE S1, segons UNE-EN 12004, deformable, amb lliscament reduït i temps obert ampliat, color gris, estès amb plana dentada. Inclús adhesiu Seal Plus, banda d'unió perimetral, Dry80 Banda 40 i banda de reforç, Dry50 Banda 13x30, per a la resolució d'unions.
Criteri de valoració econòmica: El preu no inclou el suport ni el revestiment.
Inclou: Tall i preparació de la geomembrana. Estès de l'adhesiu cimentós sobre la superfície suport. Col·locació de la geomembrana. Segellat de junts. Segellat de trobades.
Criteri d'amidament de projecte: Superfície mesurada segons documentació gràfica de Projecte.
Criteri de mesura d'obra: Es mesurarà la superfície realment executada segons especificacions de Projecte.

| Codi | Ut | Descripció | Rendiment | Preu | Import |
|---|---|---|---|---|---|
| mt09mcm060a | kg | Adhesiu cimentós millorat, C2 TE S1, segons UNE-EN 12004, deformable, amb lliscament reduït i temps obert ampliat, color gris, a base de ciment, àrids de granulometria fina, resines sintètiques i additius especials, amb propietats tixòtropes i de enduriment sense retracció. (material) | 2.000 | 0.83 | 1.66 |
| mt15rev130n | m² | Geomembrana, Acu Dry200 20 "REVESTECH", de 2 mm d'espessor i 950 g/m², formada per 4 capes diferents, que compleixen la funció de desolidarització, impermeabilització, aïllament acústic a soroll d'impacte i compensació de la pressió de vapor d'aigua del suport, subministrada en rotllos de 1,5 m d'amplada i 20 m de longitud; proporcionant una reducció del nivell global de pressió de soroll d'impactes de 10 dB, segons UNE-EN ISO 717-2. (material) | 1.050 | 18.33 | 19.25 |
| mt15rev170c | kg | Adhesiu a base de poliuretà, Seal Plus "REVESTECH", color marró, per la closa de juntes. (material) | 0.167 | 19.37 | 3.23 |
| mt15rev058l | m | Banda de reforç per a làmina impermeabilitzant flexible tipus EVAC, Dry50 Banda 13x30 "REVESTECH", de 127 mm d'amplada, composta d'un doble full de poliolefina termoplàstica amb acetat de vinil etilè, amb ambdues cares revestides de fibres de polièster no teixides, de 0,52 mm d'espessor i 335 g/m². (material) | 0.250 | 3.50 | 0.88 |
| mt15rev040gc | m | Banda de reforç per a làmina impermeabilitzant flexible tipus EVAC, Dry80 Banda 40 "REVESTECH", de 380 mm d'amplada, composta d'un doble full de poliolefina termoplàstica amb acetat de vinil etilè, amb ambdues cares revestides de fibres de polièster no teixides, de 0,8 mm d'espessor i 625 g/m², subministrada en rotllos de 30 m de longitud. (material) | 0.200 | 7.91 | 1.58 |
| mo029 | h | Oficial 1ª aplicador de làmines impermeabilitzants. (mà d'obra) | 0.082 | 28.42 | 2.33 |
| mo067 | h | Ajudant aplicador de làmines impermeabilitzants. (mà d'obra) | 0.082 | 25.28 | 2.07 |
| % | % | Costos directes complementaris | 2 % | 31.00 | 0.62 |
|  |  | Costos directes |  |  | 31.62 |
