# Sistema multifunció "SCHLÜTER-SYSTEMS" sota paviment ceràmic o de pedra natural

- Propietat de l'arxiu: CYPE INGENIEROS, S.A.
- Format: FIEBDC-3/2002
- Divisa: EUR
- Costos indirectes: 3.00 %
- IVA: 21.00 %

## N Aïllaments e impermeabilitzacions

### NM Sistemes multifunció

#### NMN Terres

**NMN020** m² Sistema multifunció "SCHLÜTER-SYSTEMS" sota paviment ceràmic o de pedra natural.
Sistema multifunció "SCHLÜTER-SYSTEMS" sota paviment ceràmic o de pedra natural, format per làmina impermeabilitzant, desolidaritzant i difusora de vapor d'aigua de polietilè amb estructura quadriculada, de 3 mm d'espessor, Schlüter-DITRA 30M "SCHLÜTER-SYSTEMS", revestida de geotèxtil no teixit en una de les seves cares, fixada al suport amb adhesiu cimentós d'enduriment normal, C1, color gris, estès amb plana dentada. Inclús adhesiu bicomponent Schlüter-KERDI-COLL-L i banda de reforç Schlüter-KERDI-KEBA 100/85 per la closa de juntes i banda de segellat, Schlüter-KERDI-KEBA 100/125, per al segellat de trobades perimetrals.
Criteri de valoració econòmica: El preu no inclou el suport ni el revestiment.
Inclou: Tall i preparació de la làmina nodular. Estès de l'adhesiu cimentós sobre la superfície suport. Col·locació de la làmina nodular. Segellat de junts. Segellat de trobades.
Criteri d'amidament de projecte: Superfície mesurada segons documentació gràfica de Projecte.
Criteri de mesura d'obra: Es mesurarà la superfície realment executada segons especificacions de Projecte.

| Codi | Ut | Descripció | Rendiment | Preu | Import |
|---|---|---|---|---|---|
| mt09mcr021g | kg | Adhesiu cimentós d'enduriment normal, C1, segons UNE-EN 12004, color gris. (material) | 2.000 | 0.35 | 0.70 |
| mt15res300d | m² | Làmina impermeabilitzant, desolidaritzant i difusora de vapor d'aigua de polietilè amb estructura quadriculada, de 3 mm d'espessor, Schlüter-DITRA 30M "SCHLÜTER-SYSTEMS", revestida de geotèxtil no teixit en una de les seves cares, subministrada en rotllos de 30 m de longitud. (material) | 1.050 | 19.21 | 20.17 |
| mt15res060d | kg | Adhesiu bicomponent, Schlüter-KERDI-COLL-L "SCHLÜTER-SYSTEMS", a base d'una dispersió acrílica sense dissolvents i pols de ciment, per la closa de juntes. (material) | 0.270 | 11.92 | 3.22 |
| mt15res020na | m | Banda de segellat, Schlüter-KERDI-KEBA 100/85 "SCHLÜTER-SYSTEMS", de 85 mm d'amplada i 0,1 mm de gruix, per a làmina impermeabilitzant flexible de polietilè, amb ambdues cares revestides de geotèxtil no teixit, subministrada en rotllos de 30 m de longitud. (material) | 0.600 | 2.68 | 1.61 |
| mt15res020ob | m | Banda de segellat, Schlüter-KERDI-KEBA 100/125 "SCHLÜTER-SYSTEMS", de 125 mm d'amplada i 0,1 mm de gruix, per a làmina impermeabilitzant flexible de polietilè, amb ambdues cares revestides de geotèxtil no teixit, subministrada en rotllos de 30 m de longitud. (material) | 0.600 | 4.02 | 2.41 |
| mo029 | h | Oficial 1ª aplicador de làmines impermeabilitzants. (mà d'obra) | 0.131 | 28.42 | 3.72 |
| mo067 | h | Ajudant aplicador de làmines impermeabilitzants. (mà d'obra) | 0.131 | 25.28 | 3.31 |
| % | % | Costos directes complementaris | 2 % | 35.14 | 0.70 |
|  |  | Costos directes |  |  | 35.84 |
