# Desolidarització sota paviment ceràmic o de pedra natural, amb làmines d'elastòmer de cel·les tancades

- Propietat de l'arxiu: CYPE INGENIEROS, S.A.
- Format: FIEBDC-3/2002
- Divisa: EUR
- Costos indirectes: 3.00 %
- IVA: 21.00 %

## N Aïllaments e impermeabilitzacions

### NS Desolidaritzacions

#### NSN Terres

**NSN010** m² Desolidarització sota paviment ceràmic o de pedra natural, amb làmines d'elastòmer de cel·les tancades.
Desolidarització sota paviment ceràmic o de pedra natural, amb làmina desolidaritzant d'elastòmer de cel·les tancades, de 1,51 mm d'espessor, amb ambdues cares revestides de fibres de polipropilè, fixada al suport amb adhesiu cimentós millorat, C2 TE S1, segons UNE-EN 12004, deformable, amb lliscament reduït i temps obert ampliat, color gris, estès amb plana dentada.
Inclou: Tall i preparació de la làmina desolidaritzant. Estès de l'adhesiu cimentós sobre la superfície suport. Col·locació de la làmina desolidaritzant.
Criteri d'amidament de projecte: Superfície mesurada segons documentació gràfica de Projecte.
Criteri de mesura d'obra: Es mesurarà la superfície realment executada segons especificacions de Projecte.

| Codi | Ut | Descripció | Rendiment | Preu | Import |
|---|---|---|---|---|---|
| mt09mcm060a | kg | Adhesiu cimentós millorat, C2 TE S1, segons UNE-EN 12004, deformable, amb lliscament reduït i temps obert ampliat, color gris, a base de ciment, àrids de granulometria fina, resines sintètiques i additius especials, amb propietats tixòtropes i de enduriment sense retracció. (material) | 2.000 | 0.83 | 1.66 |
| mt15rev185a | m² | Làmina desolidaritzant d'elastòmer de cel·les tancades, de 1,51 mm d'espessor, amb ambdues cares revestides de fibres de polipropilè. (material) | 1.050 | 11.86 | 12.45 |
| mo029 | h | Oficial 1ª aplicador de làmines impermeabilitzants. (mà d'obra) | 0.130 | 28.42 | 3.69 |
| mo067 | h | Ajudant aplicador de làmines impermeabilitzants. (mà d'obra) | 0.130 | 25.28 | 3.29 |
| % | % | Costos directes complementaris | 2 % | 21.09 | 0.42 |
|  |  | Costos directes |  |  | 21.51 |
