# Condicionament acústic, amb panells autoportants suspesos del forjat

- Propietat de l'arxiu: CYPE INGENIEROS, S.A.
- Format: FIEBDC-3/2002
- Divisa: EUR
- Costos indirectes: 3.00 %
- IVA: 21.00 %

## N Aïllaments e impermeabilitzacions

### NT Condicionament acústic

#### NTD Forjats

**NTD010** U Condicionament acústic, amb panells autoportants suspesos del forjat.
Condicionament acústic, situat a una altura menor de 4 m, amb panell acústic autoportant de llana mineral, de 1200x300x40 mm, revestit per les dues cares amb un vel mineral de color Blanco, acabat amb un marc metàl·lic lacat, color blanc, suspès del forjat amb cadenes d'acer zincat de 1,4 mm de diàmetre i ganxos d'acer zincat.
Inclou: Neteja i preparació de la superfície suport. Col·locació del panell. Fixació del panell.
Criteri d'amidament de projecte: Nombre d'unitats previstes, segons documentació gràfica de Projecte.
Criteri de mesura d'obra: Es mesurarà el nombre d'unitats realment executades segons especificacions de Projecte.

| Codi | Ut | Descripció | Rendiment | Preu | Import |
|---|---|---|---|---|---|
| mt16par130acaab | U | Panell acústic autoportant de llana mineral, de 1200x300x40 mm, revestit per les dues cares amb un vel mineral de color Blanco, acabat amb un marc metàl·lic lacat, color blanc, Euroclasse A1 de reacció al foc segons UNE-EN 13501-1. (material) | 1.000 | 47.36 | 47.36 |
| mt12par200 | m | Cadena d'acer zincat, de 1,4 mm de diàmetre; per a suspensió de panells de llana de roca. (material) | 2.000 | 1.55 | 3.10 |
| mt12par201 | U | Ganxo d'acer zincat; per a suspensió de panells de llana de roca. (material) | 2.000 | 0.18 | 0.36 |
| op00tal010 |  | Trepant. | 1.000 | 0.00 | 0.00 |
| op00ato010 |  | Tornavís. | 1.000 | 0.00 | 0.00 |
| mo054 | h | Oficial 1ª muntador d'aïllaments. (mà d'obra) | 0.393 | 29.34 | 11.53 |
| mo101 | h | Ajudant muntador d'aïllaments. (mà d'obra) | 0.066 | 25.28 | 1.67 |
| % | % | Costos directes complementaris | 2 % | 64.02 | 1.28 |
|  |  | Costos directes |  |  | 65.30 |
