# Aïllament tèrmic entre les llates en extradossat autoportant de plaques sobre parament de fusta, amb panells de fibres de fusta

- Propietat de l'arxiu: CYPE INGENIEROS, S.A.
- Format: FIEBDC-3/2002
- Divisa: EUR
- Costos indirectes: 3.00 %
- IVA: 21.00 %

## N Aïllaments e impermeabilitzacions

### NV Aïllaments tèrmics d'origen vegetal

#### NVO Extradossats

**NVO010** m² Aïllament tèrmic entre les llates en extradossat autoportant de plaques sobre parament de fusta, amb panells de fibres de fusta.
Aïllament tèrmic entre les llates de l'estructura portant de l'extradossat autoportant de plaques sobre mur estructural de panell contralaminat de fusta (CLT), format per panell flexible de fibres de fusta, de 50 mm d'espessor, segons UNE-EN 13171, resistència tèrmica 1,27 m²K/W, conductivitat tèrmica 0,039 W/(mK), densitat 45 kg/m³.
Criteri de valoració econòmica: El preu no inclou el mur estructural de panell contralaminat de fusta (CLT), extradossat directe de plaques ni les ajudes de fusteria per a l'execució d'instal·lacions en construccions de fusta.
Inclou: Tall i preparació de l'aïllament. Col·locació de l'aïllament entre les llates d'empostissar.
Criteri d'amidament de projecte: Superfície mesurada segons documentació gràfica de Projecte.
Criteri de mesura d'obra: Es mesurarà la superfície realment executada segons especificacions de Projecte.

| Codi | Ut | Descripció | Rendiment | Preu | Import |
|---|---|---|---|---|---|
| mt16bab030b | m² | Panell flexible de fibres de fusta, de 50 mm d'espessor, segons UNE-EN 13171, resistència tèrmica 1,27 m²K/W, conductivitat tèrmica 0,039 W/(mK), densitat 45 kg/m³, Euroclasse E de reacció al foc segons UNE-EN 13501-1. (material) | 1.050 | 6.74 | 7.08 |
| mo054 | h | Oficial 1ª muntador d'aïllaments. (mà d'obra) | 0.066 | 29.34 | 1.94 |
| mo101 | h | Ajudant muntador d'aïllaments. (mà d'obra) | 0.066 | 25.28 | 1.67 |
| % | % | Costos directes complementaris | 2 % | 10.69 | 0.21 |
|  |  | Costos directes |  |  | 10.90 |
